# 501 Wiederherstellung Zugänge und Außenanlagen BA6 + BA8
Angebotsaufforderung (GAEB DA XML 3.2, DA83)
Projekt: Schulzentrum Geretsried
Währung: EUR
Erstellt mit: CaliforniaX by G&W Software AG, CaliforniaX V25.2.05, 08.06.2026

## L E I S T U N G S V E R Z E I C H N I S
L E I S T U N G S V E R Z E I C H N I S

Generalsanierung Schulzentrum Geretsried
Adalbert-Stifter-Str. 14
82538 Geretsried
Gemarkung Geretsried, Flst. 101/29

Bauvorhaben:

501 Wiederherstellung  Zugänge und Außenanlagen  BA6 + BA8

Bauherr:

Landkreis Bad Tölz - Wolfratshausen
Prof.-Max-Lange-Platz 1
83646 Bad Tölz
vertreten durch Herrn Christoph Bauer

## 501 AußenanlagenZugängeBA6+BA8
Datum: 08.06.2026

*Hinweis: Baubeschreibung BA6 + BA8*
Baubeschreibung BA6 + BA8

ALLGEMEINE BAUBESCHREIBUNG

Der Landkreis Bad Tölz- Wolfratshausen beabsichtigt auf dem Grundstück 82538 Geretsried, Adalbert- Stifter- Str. 14 die Generalsanierung des Schulzentrums Geretsried (Realschule, Gymnasium) durchzuführen.
Das Schulzentrum besteht aus einem Gymnasium und einer Realschule mit 62 Klassenräumen und entsprechenden Funktions- und Nebenräumen. Das Schulgebäude wurde 1972-1974 als Stahlbetonbau mit Fassadenelementen errichtet. Das Gebäude besteht aus dem Erdgeschoss und einem Obergeschoss und ist teilweise unterkellert. Seit 1977 wurde das Schulzentrum abschnittsweise erweitert. Der Altbau weist inzwischen erhebliche Defizite in den Bereichen der Fassaden und der Technischen Ausrüstung auf. Die Fassade entspricht nicht mehr den heutigen funktionalen und technischen Anforderungen. Der Altbau soll im laufenden Betrieb bauabschnittsweise generalsaniert werden.
Ausgeschrieben wird im Folgenden die Baudurchführung des Bauabschnittes 6 und Bauabschnittes 8.
Die genauen Angaben sind den angefügten Plänen und dem Ausschreibungstext zu entnehmen.

Das Grundstück des Schulzentrums liegt zentral in Geretsried in fußläufiger Entfernung vom Marktplatz. Die Zufahrt erfolgt von der Adalbert- Stifter- Straße aus.
Das Grundstück grenzt im Süden an die Adalbert-Stifter-Mittelschule an. Im Westen reicht es bis an die Bundesstraße heran. Im Osten ist die Adalbert-Stifter-Straße angrenzend. Im Norden bzw. Nord-Osten grenzt das Grundstück an die Jahnstraße bzw. an eine Wohn- bzw. Geschäftsbebauung an.
Das Grundstück weist geringe Höhendifferenzen auf:

Der Bauabschnitt 6 liegt auf der von der Adalbert- Stifter- Straße zugewandten Nord - Seite am Haupteingangshof der Schule und reicht bis auf die Westseite des Parkplatzes an der Adalbert- Stifter- Straße. Der Bauabschnitt 8 grenzt im Norden direkt an den Bauabschnitt 6 und 8 liegt auf der von der Adalbert- Stifter- Straße zugewandten Westseite des Parkplatzes. Die Zufahrt für die Bauabschnitte 6 und 8 erfolgt von der Adalbert-Stifter-Straße aus über die bestehende Parkplatzeinfahrt, jedoch nicht zu Schulbeginn und Schulende. Siehe auch Punkt Baustellenerschließung.

Bauabschnitt 6

Der Bauabschnitt besteht aus folgenden Teilen:
Erdgeschoss mit dem Umbau bestehenden Schulgebäudes im direkten Anschluss an BA 5( 2- geschossig) und neben BA 8, dem Umbau zu einer Lernlandschaft mit 5 Klassen, einem zentralen Lernbereich, einem Lehrerpoint, herabsetzten der Fußbodenniveaus in Teilbereichen.
Im Obergeschoss wird der bestehende Fachklassenbereich in einen Physik- Fachklassenbereich und eine Lernlandschaft mit 5 Klassen und einem zentralen Lernbereich umgebaut. Bei den bestehenden Klassen im Obergeschoss handelt es sich um Räume mit raumhaltigen Sheddächern in kleinteiliger Struktur. Dazwischen befinden sich Bereiche mit Flachdächern.
In den 1990er Jahren wurden die Dachräume aufgestocket, diese bestehen aus einer Stahlkosntruktion mit Metalldeckung und stellen einen Kaltraum bzw. nur einen überdachten Außenraum dar. Die Dachform besteht aus 2 gegeneinander geneigten Bogendächern über den Sheddächern. Die Randbereiche haben im Bestand flachgeneigte Metalldächer und werden als Flachdächer umgebaut.
Im Dachgeschoss erfolgen im wesentlichen Dämmarbeiten der Decke über dem 1. OG, Installationsarbeiten sowie Anpassungsarbeiten an der bestehenden Aluminium- Lamellen- Fassade.
Es werden statische Ertüchtigungsmaßnahmen, die Erneuerung der Fassade sowie Installationsarbeiten vorgenommen.
Das Gebäude ist teilunterkellert.

Technikbereich BA 6
Erneuerung der strukturierten Verkabelung, Änderung der Leuchtmittel in LED, Anpassen der Elektroinstallation an die neuen Grundrissgegebenheiten.
Für die Klassenbereiche wird eine dezentrale Lüftungsanlage vorgesehen. Die Heizung- und Sanitärinstallationen werden auf die neuen Grundrisse angepasst. Für den Bereich Physik ist eine neue Fachklassenausstattung vorgesehen.

Bauabschnitt 8

Beim BA 8 handelt es sich um die bestehende und umzubauende / energetisch zu ertüchtigende Sporthalle einschl. der Nebenräume.
Er grenzt nördlich an den BA 6 und südlich an den bestehenden Technik-Zwischenbau (1- geschossig) mit der Zentralen Lüftungsanlage für die 3-fach DIN – Turnhalle und die Bestandssporthalle (BA 8).
Der Bauabschnitt besteht aus folgenden Teilen:
Erdgeschoss  mit Umkleide- und WC-  Bereich, Eingangsbereich der Sporthalle sowie die Tribüne.
Im Untergeschoss befinden sich die Geräteräume, Lager- und Technikräume der Sporthalle sowie die Sporthalle, die sich bis zum OG erstreckt.
Es werden statische Ertüchtigungsmaßnahmen, die Erneuerung der Fassade sowie Installationsarbeiten vorgenommen. Die Dachkonstruktion wird geändert, jedoch bereits zu Beginn der Bauarbeiten wieder geschlossen.
Das Gebäude ist teilunterkellert.

Technikbereich BA 6
Erneuerung der strukturierten Verkabelung, Änderung der Leuchtmittel in LED, Anpassen der Elektroinstallation an die neuen Gegebenheiten.
Im Untergeschoss entsteht eine neue zentrale Lüftungsanlage für die Nebenräume und Umkleiden
Die Sporthalle wird an die bereits bestehende zentrale Lüftungsanlage angeschlossen. Die Heizung- und Sanitärinstallationen werden auf die neuen Grundrisse angepasst sowie die Heizung an die bereits am Gebäude anliegende Fernwärmetrasse angeschlossen.

FOLGENDER ABLAUF IST VORGESEHEN:

Bauabschnitt 6+8
Beginn der Baumaßnahmen für den BA 6+8 erfolgen zeitgleich im Anschluss an BA 5 ca. August 2024. Die Fertigstellung ist für Juni 2026 geplant.

HÖHENLAGE

Das Grundstück weist geringe Höhendifferenzen auf:

601,28 ü NN  = +0,00

Bestandsgebäude (Circa Angaben)

OK FFB Ebene Untergeschoss Süd  ca. 600.58 ü NN  ca.  -3.02 m
OK FFB Ebene Untergeschoss Nord  ca. 600.58 ü NN  ca.  -3,85 m
 OK FFB Ebene Erdgeschoss Süd + West  ca. 600.58 ü NN  ca.  -0,70 m
OK FFB Ebene Erdgeschoss Nord + Ost  ca. 601.28 ü NN  ca.  ±0,00 m
OK FFB Ebene 1. Obergeschoss  ca. 604.34 ü NN  ca. +3,05 m
OKFFB Ebene Dachgeschoss Süd+ West  ca. 607.63 ü NN  ca. +6,35 m

Gelände im Süden und Südosten  ca. 600,56 ü NN
Gelände im Osten  ca. 601.26 ü NN und ca. 599.3 ü NN
Gelände im Nordosten  ca. 599.16 ü NN
Gelände im Nordwesten und Westen  ca. 600.14 ü NN
Zusätzlich zu o.g. Gebäudeteilanschlüssen schließen der BA 6+8 im Westen an den 2-geschossigen Baukörper an, der bereits in BA2 saniert wurde.

Alle Gebäudeteile, außer dem laufenden Bauabschnitt, sind während der Bauzeit in Betrieb.

KONSTRUKTION

Tragende/ massive Konstruktion

Die tragende vorhandene Konstruktion ist weitgehend eine Stahlbeton - Skelet – Konstruktion bzw. aus tragenden Sichtbetonwänden. Die Decken sind als Stahlbetonrippendecken ausgebildet. Im Obergeschoss sind die Geschossdecken unter den Flachdächern als Stahlbetonflachdecke ausgebildet.
In den 1990er Jahren wurden die bestehenden Flachdächer in mit geneigten Kaltdächern überbaut. Die Tragkonstruktionen bestehen aus verzinktem Stahl. Die Dacheindeckung besteht weitgehend aus Kalzip. Gleiches gilt für die bestehenden Sheddachkonstruktionen über den Fachklassen.

Die tragende Konstruktion wird weitgehend im Bestand belassen. Es erfolgen leichte Anpassungen wie Türdurchbrüche.
Im BA 8 wird das bestehende Flachdach abgerissen, der Stahlbau ergänzt und auf den Außenwänden der Sporthalle abgelastet. Das Vordach einschl. Fachwerkträger wird abgebrochen.

Nichttragende Konstruktion

Neue nichttragende Wände werden als Kalksandsteinwände und als Trockenbauwände erstellt.
Die Fassaden werden erneuert. Die Fassadenfenster erfolgen als thermisch getrennte Holz-
Aluminium- Pfosten- Riegel-Konstruktion entsprechend statischer- und wärmeschutztechnischer Erfordernis. Wo erforderlich, werden Holzfensterbänke eingebaut. Sonnenschutzanlagen werden, wo erforderlich, als
Jalousettenkonstruktion mit elektrischer Betätigung ausgeführt. Für die opaken Bauteile wird eine HPL-vorgehängte Fassade vorgesehen.
Die Dachflächen über dem Obergeschoss werden energetisch saniert. Dabei erhalten die Steildachflächen der Sheddächer eine Dachhaut aus vorgefertigten Aluminium- Stehfalz- Tafeln die Flachdächer werden erneuert bzw. ergänzt.
Die Sporthalle wird Aluminium- Stehfalz- Tafeln und entsprechender Wärmedämmung eingedeckt.
Der Fußbodenaufbau in den Klassenräumen bleibt weitgehend im Bestand. In  den Fluren wird ein neuer Fußbodenaufbau mit schwimmendem Estrich eingebaut. Als Bodenbelag ist eine PVC freier Polyolefin – Belag geplant. Die Treppenstufen bleiben im Bestand.
Die Sporthalle erhält einen neuen Schwingboden mit Linoleumbelag.
Die Prallwände in der Sporthalle werden erneuert. Die Sporthalle erhält eine neue Ausstattung mit festen Sportgeräten.
Die Decken werden als fest abgehängte Decken ausgeführt, wo erforderlich mit Akustiklochung und größtenteils mit Einbauleuchten ausgeführt.

HAUSTECHNIK

siehe oben.

AUSSENANLAGEN

In Vorbereitung auf die Baustelle erfolgen Grünschnittarbeiten um den Baukörper.
Zum Ende des Bauabschnittes erfolgen Wiederherstellungsmaßnahmen.
Die genauen Angaben in Bezug sind dem entsprechenden Leistungstext zu entnehmen.

Die Feuerwehrzufahrt und die Fluchtwege aus den Gebäuden / von dem Gelände sind zu jeder Zeit frei zu halten, siehe auch Punkt Baustellenerschließung.

Parkplätze

Parkplätze stehen nur sehr eingeschränkt auf der BE Fläche zur Verfügung. Die Feuerwehrzufahrt und die Fluchtwege aus den Gebäuden / von dem Gelände sind zu jeder Zeit frei zu halten, siehe auch Punkt Baustellenerschließung.

Es kann nicht damit gerechnet werden, dass unmittelbar vor der Baustelle ein Parkplatz zur Verfügung steht.

Baustellenzufahrten / Baustelleneinrichtungen

Die Baustelleneinrichtungsflächen und Baustellenzugänge/-erschließungen sind z.T. nur beengt und schwierig erreichbar, siehe unverbindlichen Baustelleneinrichtungsplan

Die Zufahrten für den Bauabschnitt 6 und 8 erfolgen von der Adalbert-Stifter-Straße aus über die Parkplatz-zufahrt des Lehrerparkplatzes.
Die Zufahrt befindet sich am Haupteingang der Schule.
Die Anlieferung mit Fahrzeugen ist innerhalb der Schulzeiten nicht
- von 7:30 - 8:00 Uhr
- von 12:00 - 13:50 Uhr
erlaubt und entsprechend von den Auftragnehmern zu koordinieren.
Von den festgelegten Zeiten darf nur nach vorheriger schriftlicher Zustimmung durch den Bauherrn/die Schulleitung abgewichen werden

Die Baustelleneinrichtungsflächen und Baustellenzugänge/-erschließungen sind z.T. nur beengt und schwierig erreichbar, siehe unverbindlichen Baustelleneinrichtungsplan.

Für Bauabschnitt 6 und 8 gilt:

Die jeweiligen Bereiche des Anlieferungsverkehrs sind entsprechend vorgenannten Ausführungen sowie nach den aktuell gültigen Vorschriften und mit der entsprechenden Sorgfalt abzusichern, gerade im Hinblick darauf, dass in diesen Bereichen mit einer teilweise hohen Frequentierung durch Schüler zu rechnen ist.
Das Grundstück liegt an einer öffentlichen Straße (auch Fernverkehr). Verkehrssicherungsmaßnahmen sind notwendig in Absprache mit den Behörden.

Transportwege über das Gebäudeinnere sind wegen des laufenden Schulbetriebes nur in Absprache mit der Objektüberwachung und Schulleitung zugelassen.
Aufgrund des laufenden Schulbetriebes sind lärmarme Arbeitsgeräte einzusetzen. Lärmintensive Arbeiten sind rechtzeitig vor Ausführung bei der Objektüberwachung, jedoch mind. 1 KW Vorlauf zur Koordination mit der Schule, anzumelden. Es kann zu Arbeitsunterbrechungen z. B. während der Abiturprüfungen kommen.

Während der Ausführung der Bauarbeiten sind vom Auftragnehmer alle erforderlichen Brandschutzmaßnahmen gegenüber den Baubereichen des laufenden Schulbetriebes, die in seinem Leistungsbereich liegen, zur Aufrechterhaltung des Brandschutzes während der Bauzeit vorzusehen. Hinweise / Ergänzungen s. auch nachfolgende Leistungsbeschreibungen. Die Feuerwehrzufahrt ist dauerhaft und uneingeschränkt freizuhalten. Es dürfen darauf zu keiner Zeit Material gelagert bzw. Maschinen, Gerät oder Fahrzeuge abgestellt werden die eine uneingeschränkte Nutzung der Feuerwehrzufahrt verhindern.

Es kann, aufgrund des laufenden Schulbetriebes, erforderlich sein, dass Arbeiten außerhalb der geregelten Arbeitszeiten auszuführen sind.

Je nach Erfordernis sind zum Schutze des laufenden Schulbetriebes Schutzmaßnahmen wie Staubwände, Abtrennungen, Absperrungen, Folienwände, Überbrückungen, Übergänge etc. notwendig. Der Schulverkehr ist vom Baustellenverkehr zu trennen
Um das Gebäude herum ist ein groß gewachsener und zu schützender Baumbestand vorhanden. Alle für die Sicherung des Baumbestandes und des bestehenden Gebäudes erforderlichen Maßnahmen zur Sicherung sind vorzusehen, sofern dies nicht bereits durch den Außenanlagenbauer erfolgt ist. Vorhandene Schutzmaßnahmen sind zu beachten.

Sicherheitskonzept der Schule
Für das Sicherheitskonzept der Schule ist es notwendig, dass Handwerker, die sich im Schulbereich bewegen, eindeutig der Firma zuzuordnen sind, für welche sie arbeiten. Dies ist von dem jeweiligen Auftragnehmer in Form von Firmen- und Namensschild oder ähnlichem sicherzustellen.
Zu Beginn der Arbeiten meldet der Auftragnehmer die Arbeiten, die Anzahl der Handwerker und den Arbeitszeitraum im Sekretariat an.

*Hinweis: Weitere Besondere Vertragsbedingungen*
Weitere Besondere Vertragsbedingungen
Die §§ beziehen sich auf die Allgemeinen Vertragsbedingungen für die Ausführung von Bauleistungen (VOB/B)

11. Begriffe und Vertragsgrundlagen
    1. AN = „Auftragnehmer“, bis zur Vergabe auch der Bieter.
    2. AG = „Auftraggeber“, Landkreis Bad Tölz-Wolfratshausen, vertreten durch den Landrat, Herrn Ludwig Schmid als Bevollmächtigte auch für einseitige Rechtsgeschäfte im Namen und für Rechnung des Bauherrn.
    3. „Objektüberwachung“ = der vom Bauherrn/Auftraggeber beauftragte Architekt oder Ingenieur.
    4. Die „Objektüberwachung“ (Architekt oder Ingenieur) ist nicht berechtigt, Rechtsgeschäfte für den AG abzuwickeln, mit Ausnahme besonderer Vollmachten durch den AG.
    5. Die VOB/B und C ist Vertragsgrundlage.
    6. Der VOB-Bauvertrag wird durch diese BVB – Besondere Vertragsbedingungen – und die ZVB – Zusätzliche Vertragsbedingungen – ergänzt.
    7. Eigene Vertragsbestimmungen des AN haben keine Gültigkeit, auch dann nicht, wenn in einem Angebot des AN oder sonstigen Schriftstücken auf sie Bezug genommen wird.
    8. Die Pläne, die der Ausschreibung angefügt sind, haben Ihre volle Gültigkeit, sofern nichts anderes beschrieben ist.

11. Objekt-/Bauüberwachung (§ 4 Nr. 1)
    1. Die Objektüberwachung obliegt dem Landkreis Bad Tölz-Wolfratshausen. Dieser hat
den Architekten  den Ingenieur für  den Ingenieur für
HLS-technische Anlagen  Elektrotechn. Anlagen

mit der Wahrnehmung gemäß HOAI (Honorarordnung für Architekten und Ingenieure) beauftragt. Anordnungen dürfen nur vom Landkreis Bad Tölz-Wolfratshausen bzw. vom beauftragten Architekten/Ingenieur getroffen werden.
2. Die Objektüberwachung ist ferner nicht bevollmächtigt:
- zur Entgegennahme von Behinderungsanzeigen im Rahmen von § 6 ( 1) VOB/B
- im Regelfall zu Anordnungen nach § 2 ( 5) und ( 6) VOB/B
- zur alleinigen Durchführung von Abnahmen, sofern dem Auftragnehmer nicht eine besondere, auf diese Abnahme bezogene, schriftliche Vollmacht vorliegt
- zur Entgegennahme von Vorbehaltserklärungen gegen die Schlusszahlung nach § 16 (3) VOB/B
  3. Besprechungen zwischen der Objektüberwachung und dem Auftragnehmer finden grundsätzlich im örtlichen Baubüro statt oder beim Auftraggeber
Von der Objektüberwachung werden über sämtliche Besprechungen Niederschriften aufgestellt und nur diese haben Gültigkeit. Eventuelle Einwendungen müssen vom Auftragnehmer innerhalb einer Woche nach Erhalt der Niederschrift erfolgen (Datum des Poststempels). Nach Ablauf dieser Frist gilt der Inhalt der Niederschrift als vom Auftragnehmer anerkannt. An den regelmäßigen Koordinationsbesprechungen der Objektüberwachung nimmt der Auftragnehmer mit einem fachkundigen Vertreter ohne besondere Aufforderung teil.
4. Fachbauleiter
Der Auftragnehmer hat den Fachbauleiter während seiner Leistung (einschließlich Mängelbeseitigung) zu stellen und spätestens 8 Kalendertage nach Auftragserteilung zu benennen. Die Kosten sind durch die Vertragspreise abgegolten, soweit nicht besondere Ansätze im Leistungsverzeichnis vorgesehen sind.

11. Dem AN werden unentgeltlich zur Benutzung überlassen (§ 4( 4))
    1. Folgende Zufahrtswege
Gemäß Baustelleneinrichtungsplan sowie Punkt 30.5
2. Lager- und Arbeitsplätze (gemäß Baustelleneinrichtungsplan)
   1. Der Bedarf an benötigten Lager- und Arbeitsflächen ist vom AN mit der Objektüberwachung abzustimmen und rechtzeitig festzulegen. Sämtliche Tagesunterkünfte, Werkstattcontainer, Bürocontainer sind mit Firmenschildern zu kennzeichnen. Der AN ist verpflichtet, die zur Verfügung gestellten Flächen freizumachen, wenn es der Baufortschritt erfordert. Eine besondere Vergütung erfolgt nicht.
   2. Die Lager- und Arbeitsflächen können vom Auftragnehmer nur auf eigene Gefahr genutzt werden und sind nach Benutzung durch den Auftragnehmer wieder in den ursprünglichen Zustand zu versetzen.
   3. Lagerräume stehen bauseits nicht zur Verfügung und müssen AN selbst gestellt werden; die Kosten sind durch die Vertragspreise abgegolten. Die Lage ist mit der OÜ abzustimmen. Durch den AN Baumeisterarbeiten wird ein Aufenthaltscontainer (Doppelcontainer) als Aufenthaltsraum zur Nutzung für alle Firmen zur Verfügung gestellt. Die Nutzung des Aufenthaltscontainers ist zwischen den Firmen zu koordinieren, d.h. Pausen in Etappen, etc. Pro Firma darf auf Grund der beengten Platzverhältnisse nur 1 Lagercontainer auf dem Grundstück aufgestellt werden. Das Aufstellen weiterer Container sind auf dem Grundstück ist nicht gestattet.
   4. Lager- und Arbeitsplätze stehen nur in begrenzt zur Verfügung. Etwa darüber hinaus erforderliche Lager- und Arbeitsflächen hat der AN zu beschaffen; die Kosten sind durch die Vertragspreise abgegolten.
3. Vorhandene Transportgeräte, Ab- und Aufladehilfen, Lagerflächen etc. sind vom AN im Rahmen seiner Kapazitäten und Möglichkeiten für andere am Bau beteiligte Gewerke ggf. zur Verfügung zu stellen. Die Auftragnehmer haben hierzu gegenseitige Vereinbarungen selbst zu treffen und die Objektüberwachung darüber zu informieren.
4. Baustelleneinrichtung
   1. Der AN Baumeisterarbeiten übernimmt bis zur Fertigstellung der Gesamtbaumaßnahme folgende Leistungen, die die Leistung der übrigen AN berühren (die Kostenbeteiligung wird gemäß Ziffern 34.1 bis Fehler! Verweisquelle konnte nicht gefunden werden. geregelt):
Er ist verantwortlich für die ordnungsgemäße und fachlich einwandfreie Einrichtung und Absicherung der Baustelle, insbesondere:
Durch die Firma für Baumeisterarbeiten werden folgende Leistungen erbracht:
- Schaffung von Zugängen zum Bauwerk, z.B. Treppen und Laufstege
- Abdeckungen zur Sicherstellung von Bodenöffnungen, durchtrittsicher und unverschieblich
- Umwehrungen - Seitenschutz nach DIN 4420 an Arbeitsplätzen und Verkehrswegen der Baustelle zur Sicherung gegen Absturz von Personen, z.B. auch an Randbereichen von Dachflächen
- Seitenschutz an Wandöffnungen zur Sicherung gegen Absturz von Personen
- Verkehrssicherung durch Verkehrszeichen, Schrammborde, Radabweiser, Schutzplanken, ggf. Lichtzeichenanlage
- Ortsfesten oder versetzbaren Schutzzaun zur Sicherung der Baustelle gegen unbefugtes Betreten auf befestigten/ unbefestigten Untergrund aus Einzelelementen mit verzinktem Stahlrohrrahmen, Vergitterung mit Standfüßen vorhalten.
- Gerüstbau als Nebenleistung bei Mauer-Beton und Stahlbetonarbeiten sind während der festgelegten eigenen Nutzungsdauer zur Mitbenutzung anderer Gewerke zur Verfügung zu stellen.
- Er legt in den Geschossen genaue Höhenpunkte bzw. Achsen an und unterhält sie.
- Er stellt Toiletten/ Waschgelegenheit, Tagesunterkünfte (siehe auch 13.2.3) an allen Arbeitstagen bis zum Ende der Bauzeit zur Verfügung, auch für alle übrigen AN.
- Er sorgt für den geeigneten Wasseranschluss und stellt diesen den anderen Gewerken zur Verfügung.
  2. Der AN Gerüstarbeiten übernimmt bis zur Fertigstellung der Gesamtbaumaßnahme folgende Leistungen, die die Leistung der übrigen AN berühren (die Kostenbeteiligung wird gemäß Ziffern 34.1 bis Fehler! Verweisquelle konnte nicht gefunden werden. geregelt):
- Aufstiege zum Erreichen der Arbeitsplätze in der Höhe, z.B. Treppentürme oder vorgebaute Gerüstfelder mit innenliegendem Leitergang
- Fassadengerüste, sofern nicht Leistung bzw. Nebenleistung des jeweiligen AN
- Innengerüste, sofern nicht Leistung bzw. Nebenleistung des jeweiligen AN
  3. Der AN Elektro übernimmt bis zur Fertigstellung der Gesamtbaumaßnahme folgende Leistungen, die die Leistung der übrigen AN berühren (die Kostenbeteiligung wird gemäß Ziffern 34.1 bis Fehler! Verweisquelle konnte nicht gefunden werden. geregelt):
Er sorgt gem. Konzept des ELT- Planers bzw. der Elektrotechnikfirma für geeigneten Stromanschluss - also Installation von Stromversorgungsanlagen (siehe 13.5.2).
Allgemeinbeleuchtung im Freien der Baustelle, z.B. Hauptverkehrswege, Lagerplätze
Allgemein- und Sicherheitsbeleuchtung im Gebäude für die Hauptverkehrswege.

4. Jeder AN ist für die Entsorgung des durch ihn verursachten Abfalls arbeitstäglich verantwortlich. Rechtzeitiges Stellen und rechtzeitiger Abtransport der gefüllten Bauschutt- und Abfallcontainer zur Deponie für die eigene Leistung einschließlich der Übernahme der Deponiegebühren für die gesamte Bauzeit sind Aufgabe des AN. Die Anzahl der Container muss eine Trennung des Abfalls nach den gesetzlichen Regelungen, z. B. Richtlinien des Bayerischen Landesamtes für Umweltschutz (Bgm.-Ulrich-Str. 160, 86179 Augsburg) ermöglichen. Diese Richtlinien sind im Internet unter www.bayern.de/lfu abzurufen, einschl. Entsorgungsnachweis.

5. Anschlüsse
   1. Wasseranschlüsse wird vom Rohbauunternehmer erstellt
In BA 6 und BA 8 im Außenraum vor der süd- östl. Außenwand des BA 6, in der Nähe des WC-Containers, siehe Baustelleneinrichtungsplan.
Von diesem hat sich der AN selbstständig Bauwasser zu holen.
2. Stromanschlüsse werden von AN Elektro erstellt
Baustromverteiler im Außenraum sowie im Erdgeschoss 1. Obergeschoss und DG gem. Konzept des ELT- Planers bzw. der Elektrotechnikfirma.
Die Stromverteilung ab den bauseitigen Baustromverteiler ist Leistung des AN
3. Abwasser
Abwasseranschluss steht vor der süd- östl. Außenwand des BA 6, in der Nähe des WC-Containers, siehe Baustelleneinrichtungsplan, zur Verfügung. Es ist sicherzustellen, dass keine Bauabwässer in das Regenwassernetz gelangen.
4. Kosten des Verbrauchs von Wasser und Strom werden gemäß Ziffer 34.1 und 34.2 geregelt.

11. Ausführungsfristen
    1. Der AN hat innerhalb von 3 Wochen nach Auftragserteilung einen ausführlichen Terminplan (Bauablaufplan) für seine Vertragsleistungen unter Einhaltung der im Vertrag vereinbarten Fristen aufzustellen und einzureichen, in welchem im Detail der Bauablauf mit Einzelfristen zeichnerisch dargestellt ist. In den detaillierten Termin- und Ablaufplänen des Auftragnehmers sind die Ecktermine und die jeweiligen Erfordernisse der übergeordneten Terminplanung und der anderen Gewerke zu berücksichtigen, wenn nichts anderes im LV Text geregelt ist.
    2. Sämtliche vorgenannten Unterlagen sind vom Auftragnehmer zu unterschreiben und dem Planungsbüro vorzulegen. Nach Prüfung und Koordination werden die Termine in die Gesamtablaufsplanung übernommen. Falls die Terminvorstellungen des Auftragnehmers nicht in den Rahmen der Vertragsfristen passen, ist der Auftraggeber nicht verpflichtet, auf diese Vorstellung einzugehen.
    3. Hat der Auftragnehmer zum festgelegten Termin keine schriftliche Stellungnahme abgegeben, dann gelten alle vom Planungsbüro vor oder nach Auftragserteilung aufgestellten Terminpläne als verbindlich.
    4. Die detaillierten Ablauf- und Terminpläne sind auf Verlangen des Auftraggebers vom Auftragnehmer fortzuschreiben und dem Auftraggeber vorzulegen.
    5. Der Auftragnehmer ist verpflichtet, sich rechtzeitig vor dem geplanten Ausführungsbeginn zu vergewissern, ob er mit seinen Leistungen zu diesem Termin unbehindert beginnen kann.

11. Abrechnung, Rechnungen (§ 14)
    1. Rechnung und Aufmaß sind in Lose und nach LV-Titeln zu gliedern.

2. Den einzelnen Positionen sind die im LV ausgewiesenen Kostengruppen zuzuordnen.

3. Das Aufmaß ist in den Abschlagszahlungen und der Schlussrechnung steigend zu erstellen. Der Mengenzuwachs ist bei dem Aufmaß eindeutig auszuweisen, d.h. die Aufmaße sind so zu erstellen, dass das Delta zwischen aktueller Abschlussrechnung und vorhergehender Abschlagsrechnung eindeutig ausgewiesen ist.

4. Rechnungsstellung erst nach Vorliegen eines von der Objektüberwachung geprüften und freigegebenen Aufmaßes.

5. Werden nach der Schlusszahlung durch die interne oder externe Revision Fehler in der Abrechnung festgestellt, so ist die Schlussrechnung zu berichtigen. AN und AG sind verpflichtet, sich daraus ergebende Beträge zu erstatten.

6. Die Rechnungsprüfung durch den Architekten/Ingenieur bedeutet noch keine Anerkennung der abgerechneten Bauleistung.

7. Fehler sind unter anderem z. B.:
- Aufmaßfehler, d. h. Abweichungen in Aufmaßlisten und Abrechungszeichnungen von der tatsächlichen Leistung oder untereinander oder von den vertraglichen Abrechnungsvorschriften.
- Rechen-, Schreib- und Übertragungsfehler,
- Fehler aus Verstößen gegen die vertragsrechtlichen Grundlagen.

8. Vom Auftragnehmer angebotenes Skonto wird von jeder Abschlags- und Schlussrechnung abgezogen, für welche die geforderten Zahlungsfristen eingehalten werden.
Die Frist beginnt mit dem Eingang der prüfbaren, vollständigen Rechnung, mit allen erforderlichen Aufmaßplänen, etc., bei der Objektüberwachung.

11. Stundenlohnarbeiten (§ 15)
    1. Stundenlohnarbeiten dürfen nur mit der unterzeichneten Regieanmeldung des Bauherrn durchgeführt werden.
    2. Stundenlohnarbeiten sind innerhalb jeder Rechnung, den Leistungsbereichen zugeordnet, gesondert aufzuführen.
    3. Nach einer Frist von 3 Arbeitstagen kann die Anerkennung der Stundenlohnzettel verweigert werden.

11. Zahlung (§ 16)
    1. Abschlagszahlungen werden bei Vorliegen der Vertragserfüllungsbürgschaft bis zu 100 % gewährt.
    2. Zahlungen erfolgen entsprechend dem Leistungstand oder entsprechend dem vom Terminplan abhängigen und vertraglich vereinbarten Zahlungsplan. Dem Zahlungsplan entsprechende Teilzahlungen müssen vom AN nach Fälligkeit über die Objektüberwachung beim AG angefordert werden.
    3. Einbehalte wegen nicht vertragsgemäßer Leistungserfüllung bleiben vorbehalten.
    4. Die Schlusszahlung erfolgt unter der Voraussetzung der Abnahme sowie nach erfolgter Mängelbeseitigung, der Prüfung der Schlussrechnung und der Vorlage der vom AN vorbehaltslos unterzeichneten Anerkenntniserklärung zum Abrechnungsschreiben.
    5. Als Tag der Zahlung gilt bei Überweisung von einem Konto der Tag an dem das Geldinstitut den ausführbaren Zahlungsauftrag erhalten hat.

11. Behinderung oder Unterbrechung der Ausführung (§ 6)
    1. Eintragungen in Bautagesberichten, Bauzeitplänen u. dgl. gelten nicht als schriftliche Anzeige im Sinne der VOB.
    2. Ursachen und Auswirkungen der Behinderungen sind vom AN in seiner schriftlichen Anzeige darzustellen. Dies gilt nicht, wenn die Behinderung dem AG bekannt ist.

11. Verteilung der Gefahr (§ 7)
    1. Der AN trägt die Gefahr für seine Lieferungen und Leistungen bis zur mängelfreien Abnahme seiner Leistungen.
    2. Bei Abnahme von Teilen der Gesamtleistungen (gem. VOB/B, § 12 Abs. 2) findet noch kein Gefahrenübergang statt.
    3. Der AN hat seine Lieferungen und Leistungen bis zur mängelfreien Abnahme seiner Leistungen durch den AG in Abstimmung mit der Objektüberwachung zu sichern und zu schützen (s. a. VOB/B § 4, Abs. 5).

11. Haftung der Vertragsparteien (§ 10)
    1. Der AN hat das Bestehen einer Betriebshaftpflichtversicherung mit einer Mindestdeckung in Höhe von je 2,0 Mio. € für Personenschäden, 2,0 Mio. € für Vermögens- und Sachschäden je Schadensfall nachzuweisen. Die Bedingungen dieser Haftpflichtversicherung müssen dem heutigen Standard für das jeweilige Gewerk entsprechen.
Der Nachweis erfolgt durch schriftliche Bestätigung des Versicherers.
2. Der AN hat dafür Sorge zu tragen, dass bei allen von ihm beauftragten Nachunternehmern ebenfalls Versicherungsschutz in ausreichendem Maße zur Verfügung steht.
3. Der Auftragnehmer hat ohne besondere Aufforderung und Vergütung alle erforderlichen Maßnahmen zum Schutz seiner Leistungen gegen Winterschäden, Schicht- und Tagwasser, Schnee, Eis oder sonstige Beschädigungen zur treffen. Wasser, Schnee, Eis und dergleichen sind, soweit für die Durchführung der Arbeiten erforderlich, ohne zusätzliche Vergütung zu entfernen.
4. Erforderliche Brandschutzmaßnahmen aufgrund der Anschlüsse an Bauwerksbereichen des laufenden Schulbetriebes, die im Leistungsbereich des Auftragnehmers enthalten sind, sind unverzüglich nach deren Notwendigkeit vorzunehmen.
5. Der Auftragnehmer hat alle zur Sicherung der Baustelle nach den gesetzlichen, polizeilichen und BG-Vorschriften erforderlichen oder sonstigen Maßnahmen ausschließlich unter eigener Verantwortung und zu jeder Zeit auszuführen oder diese zu veranlassen.
Müssen für Montagezwecke Abschrankungen, Schachtabdeckungen oder sonstige für die Arbeitssicherheit vorhandene Absicherungen entfernt werden, darf dies nur nach vorheriger anderweitiger Absicherung erfolgen (rot-weiße Flatterbänder sind keine Absturzsicherung!). Nach Beendigung der Montage ist die vorhandene Absicherung sofort wieder anzubringen

11. Vergütung (§ 2)
    1. Die Angebotspreise sind Festpreise bis 12 Monate nach Angebotsabgabe.
    2. Verzögern sich Leistungen über das Datum der Festpreisbindung hinaus aus Gründen, die der AG zu vertreten hat, so hat der AN die Leistungsfeststellung am Tag vor Ablauf der Festpreisbindung mit entsprechendem Vorlauf bei der Objektüberwachung rechtzeitig zu veranlassen.

11. Vertragspreise
    1. Für nicht im Angebot enthaltene oder geänderte Leistungen sind rechtzeitig vor Beginn der Arbeiten unaufgefordert schriftliche Nachtragsangebote einzureichen. Nachtragsangebote haben in jedem Fall neben den Einheitspreisen auch die zugehörigen Mengenangaben zu enthalten.
    2. Bei Nachtragsangeboten ist zu jeder Einzelposition eine detaillierte Kalkulation aufzustellen, aus der Material-, Geräte- und Lohnkosten sowie der Mittellohn und die Zuschlagssätze ersichtlich sind.
    3. Sämtliche Positionen können teillosübergreifend zur Anwendung kommen. Eine Veränderung der Einheitspreise durch die teillosübergreifende Anwendung ist ausgeschlossen.

11. Nebenangebote, Änderungsvorschläge (§ 2)
    1. Wenn in den technischen Vorbemerkungen nichts Gegenteiliges aufgeführt ist, sind Nebenangebote oder Änderungsvorschläge zugelassen, jedoch nur bei gleichzeitiger Abgabe eines Hauptangebotes.
    2. Für Aufträge aufgrund von Nebenangeboten oder Änderungsvorschlägen (Sondervorschläge), gilt bei Zulassung folgendes:
       1. Sondervorschläge sind in übersichtlicher Form, positionsweise und getrennt in Material- und Lohnanteil mit genauer Mengenangabe einzureichen, entsprechend dem Hauptangebot gegliedert. Zur fachtechnischen Wertung sind ausreichende zeichnerische Darstellungen und Beschreibungen der Sondervorschläge dem Angebot beizulegen. Fehlerhafte Mengenangaben durch den Auftragnehmer berechtigen nicht zu Nachforderungen.
       2. Soweit dem Angebot Sondervorschläge des Auftragnehmers zu Grunde liegen, die von den vom Auftraggeber zur Verfügung gestellten Ausführungsunterlagen abweichen, haftet der Auftragnehmer sowohl für die vollständige, ordnungsgemäße Entwurfsbearbeitung als auch für die Ausführung. Der Auftragnehmer schuldet in diesem Fall Planung und Ausführung als einheitliche Werkleistung.
       3. Die Kosten für Sondergenehmigung, Prüfzeugnisse, Prüfstatik und sonstige Nebenkosten des Auftragnehmers im Zusammenhang mit der Planung und Ausführung seines Sondervorschlages gehen ausschließlich zu Lasten des Auftragnehmers.
       4. Der Auftragnehmer stellt den Auftraggeber von den Kosten für Leistungen frei, die infolge des Sondervorschlages durch Abweichungen von der Planung und Ausschreibung bei anderen Gewerken zusätzlich entstehen. Dies gilt auch für Kosten von Umplanungen und Mehrplanungen der beteiligten Planer.
       5. Der Vergütungsanspruch des Auftragnehmers für den Sondervorschlag ist der Höhe nach auf die Summe der Vergütung für die vom Sondervorschlag betroffenen Positionen in der Leistungsbeschreibung begrenzt. Ein Ausgleich zwischen den Preisen für diese Positionen ist bis zur Höhe der Summe der auf sie entfallenden Gesamtvergütung zulässig.
       6. Werden durch Änderungen des Bauentwurfes oder Anordnungen des Auftraggebers die Grundlagen der Preise der vom Sondervorschlag erfassten Leistungen (Positionen) geändert, so werden diese Leistungen außerhalb der Begrenzung der Vergütung zu Einheitspreisen nach § 2 ( 5) VOB/B abgerechnet. Die Begrenzung der Vergütung mindert sich um die Summe der jeweiligen Gesamtbeträge der von der Leistungsänderung betroffenen Positionen.
       7. Zusätzliche Leistungen werden außerhalb der Begrenzung der Vergütung zu Einheitspreisen nach § 2( 6) VOB/B abgerechnet.
       8. Soweit dem Auftragnehmer aufgrund von Sondervorschlägen die Wahl der Ausführungsart freigestellt war, sind die Ausführungsunterlagen mit Berechnungen usw. vom Auftragnehmer, auf der Grundlage der bauseits zur Verfügung gestellten Planunterlagen, anzufertigen und zu liefern.
       9. Durch Sondervorschläge dürfen sich keine Terminverzögerungen ergeben. Sondervorschläge in terminlicher Hinsicht sind als eigener „Sondervorschlag zur terminlichen Abwicklung“ einzureichen.
       10. Sondervorschläge / Nebenangebote können für Teile der Leistungsbeschreibung in Verbindung mit Teilen des Hauptangebotes oder für den kompletten Leistungsumfang erstellt werden. Es ist vom Bieter sicherzustellen, dass die vom Bieter angebotene Leistung den in der Leistungsbeschreibung formulierten Umfang vollständig abdeckt.

11. Abnahme (§ 12)
    1. Für Teile von Leistungen, die durch den Fortschritt der Bauarbeiten der Prüfung entzogen werden, hat der AN rechtzeitig bei der Objektüberwachung schriftlich eine Qualitätskontrolle zu beantragen.
    2. Für betriebstechnische Anlagen und Einrichtungen, die nach Fertigstellung bauablaufbedingt nicht auf die Vertragsgemäßheit überprüft werden können, findet zunächst keine Abnahme, sondern zunächst nur eine „vorläufige Übernahme“ durch den AG statt. Gleiches gilt für Anlagen und Einrichtungen, die schon vor der Abnahme für den beabsichtigten Endzweck vom AG in Gebrauch genommen wurden.
    3. Bei der Abnahme müssen vorliegen bzw. sind Abnahmevoraussetzung:
- Behördliche Abnahmebescheinigungen
- Bestandszeichnungen
- Bedienungs- und Wartungsanweisungen.
- Übereinstimmungserklärungen, Prüfzeugnisse
- Fachunternehmererklärung
  4. Die Abnahme der Leistung erfolgt ausschließlich durch eine förmliche Abnahme.

11. Mängelansprüche (§ 13)

1. Folgende Gewährleistungsfristen gelten:
- für Bauwerke/Anlagensysteme etc. 4 Jahre
- für maschinelle und elektrotechnische/elektronische Anlagen 2 Jahre
- für Beleuchtungsmittel 6 Monate
  2. Den Abschluss eines Wartungsvertrages für zu wartende Anlagen behält sich der AG vor.
  3. Mit der Abnahme der Mängelbeseitigung beginnt die Verjährungsfrist für die Mängelbeseitigung mit der für die Vertragsleistung vereinbarten Dauer zu laufen.
  4. Für festgestellte und dem Auftragnehmer schriftlich mitgeteilte Mängel, die in der gesetzten Frist zur Behebung der Mängel und einer neuerlich gesetzten Nachfrist nicht, bzw. nicht vollständig beseitigt wurden, ist der Auftragnehmer verpflichtet, alle Aufwendungen des Auftraggebers und/oder seiner Erfüllungsgehilfen, die durch die Verfolgung der Mängel entstehen, zu ersetzen.
Als Aufwendungen im Sinne dieses Absatzes gilt auch der für die Mängelbeseitigung erforderliche zusätzliche Aufwand der Objektüberwachung des Auftraggebers, der über die Leistungen hinausgeht, die ihr vom Auftraggeber für die Überwachung der Mängelbeseitigung nach HOAI bestimmungsgemäß vergütet werden. Als Vergütung für diesen zusätzlichen Aufwand kann die Objektüberwachung des AG vom Auftragnehmer Entschädigungen nach den Zeithonorarsätzen des § 6 Abs. 2 HOAI mit dem jeweiligen Mittelsatz verlangen.

11. Ausführungsunterlagen (§ 3)
    1. Der AN hat Anspruch auf die kostenlose Überlassung von Zeichnungen (3-fach in Papierform), Berechnungen bzw. Schriftstücken (3-fach in Papierform), die seine Leistungen betreffen.
    2. Der Auftragnehmer hat alle Ausführungs-, Werk- und Montagepläne zu erstellen, die zur vollständigen Erbringung der beschriebenen Leistung erforderlich sind.
    3. Der Auftragnehmer darf seiner Leistung nur solche Ausführungsunterlagen zugrunde legen, die vom Auftraggeber bzw. dem Planungsbüro ausdrücklich (Freigabevermerk auf der Unterlage) zur Ausführung freigegeben sind. Die Verantwortung des Auftragnehmers zur vertragsgemäßen Ausführung der Leistungen wird hierdurch nicht eingeschränkt.
    4. Die Haftung des Auftragnehmers für die Richtigkeit und Vollständigkeit der von ihm erstellten Ausführungsunterlagen wird durch die Genehmigung des Auftraggebers nicht ausgeschlossen.
12. Streitigkeiten (§ 18)
    1. Als Gerichtsstand für Streitigkeiten wird München vereinbart.
    2. Der AG kann, sofern ein konstruktives Zusammenarbeiten mit dem Vertreter oder sonstigen Arbeitnehmern des AN nicht möglich ist und dadurch der Arbeitsablauf auf der Baustelle beeinträchtigt wird, Abhilfe verlangen.

11. Bauleistungsversicherung
Der AG schließt keine Bauleistungsversicherung ab.

11. Baureinigung - Bauschutt und Abfallcontainer
    1. Der AN ist verpflichtet, alle durch ihn verursachten Abfälle, Verunreinigungen und Beschädigungen auf dem Baugrundstück, den umliegenden Grundstücken sowie den öffentlichen Verkehrswegen grundsätzlich täglich zu beseitigen.
    2. Bei der Entsorgung von Baustellenabfällen, Bauschutt u. ä. und Schadstoffen sind die Vorschriften bzw. Satzungen des Landkreises bzw. des Landesamtes für Umweltschutz zu beachten. Dabei ist beim Thema Schadstoffe die Abstimmung mit dem TÜV zwingend.
    3. Größeres Verpackungsmaterial ist direkt vom AN auf eigene Kosten abzufahren.
Die Berufsgenossenschaftlichen Vorschriften und staatlichen Arbeitsschutz vor
11. Weitere besondere Vertragsbedingungen
    1. Die Berufsgenossenschaftlichen Vorschriften sind in jedem Fall zu beachten und deren sächliche Forderung in die Einheitspreise einzukalkulieren.
    2. Gesetzliche und behördliche Bauauflagen sowie zulässige Immissions- und Emissionswerte sind zu beachten und einzuhalten, insbesondere die der Stadt Geretsried und des Landkreises Bad Tölz-Wolfratshausen.
    3. Lärmschutz
Es dürfen nur geräuscharme Maschinen und Geräte eingesetzt werden. Das Gesetz zum Schutz gegen Baulärm in der neuesten Fassung und auf dieses Gesetz erlassene Vollzugsvorschriften sind unbedingt einzuhalten. Nach Erfordernis sind auf Aufforderung des Bauherrn (über die Objektüberwachung) laute Arbeiten für bestimmte Zeiten zu unterbrechen, wenn besondere Störungen des Nutzers festzustellen sind.

Lärm- und schmutzintensive Arbeiten sind grundsätzlich zu beschränken:
von 7.00 bis 20.00 Uhr: Montag bis Freitag Immissionsrichtwert 55 dB(A)

Aufgrund des laufenden Schulbetriebes sind lärmarme Arbeitsgeräte einzusetzen. Lärmintensive Arbeiten sind rechtzeitig vor Ausführung beim Bauherrn, jedoch mind. 1 KW Vorlauf zur Koordination mit der Schule, anzumelden. Es kann zu Arbeitsunterbrechungen
z. B. während der Abiturprüfungen kommen.
4. Arbeitszeiten
Die vertragliche Leistung darf auf der Baustelle nur während der üblichen Dienststunden ausgeführt werden.
Ausgenommen sind für Arbeiten im Freien die Nachtzeit von 20.00 bis 7.00 Uhr sowie Sonn- und Feiertage.
Sondervereinbarungen über diese Zeiten hinaus müssen vom Bauherrn, der Bauleitung und dem Nutzer genehmigt werden.
5. Zufahrten/ Anlieferzeiten
Die Zufahrten für die Bauabschnitte 6 und 8 erfolgen von der Adalbert-Stifter-Straße aus über die Parkplatzzufahrt des Lehrerparkplatzes.
Die Feuerwehrzufahrt ist freizuhalten, d.h. das Parken von Fahrzeugen im Bereich der Feuer-wehrzufahrt ist nicht zulässig. Der genaue Verlauf der Feuerwehrzufahrt ist dem Baustellen-einrichtungsplan der Bauabschnitte BA 6 + 8 zu entnehmen.
Die Anlieferung mit Fahrzeugen ist innerhalb der Schulzeiten nicht
- von 7:30 -8:00 Uhr
- von 12:00- 13:50 Uhr
erlaubt und entsprechend von den Auftragnehmern zu koordinieren.
Von den festgelegten Zeiten darf nur nach vorheriger schriftlicher Zustimmung durch den Bauherrn/ die Schulleitung abgewichen werden
Die Baustelleneinrichtungsflächen und Baustellenzugänge/-erschließungen sind z. T. nur beengt und schwierig erreichbar, siehe unverbindlichen Baustelleneinrichtungsplan.

11. Datenschutz
    1. Der AN nimmt zur Kenntnis, dass der AG personenbezogene Daten des AN/seiner Bevollmächtigten im Rahmen der Zweckbestimmung dieses Vertrages erfasst, aufnimmt und dauernd aufbewahren wird (§ 23 BDSG).
    2. Zwischen dem AG und AN besteht Einverständnis darüber, dass mit dieser Regelung den Anforderungen nach § 26, Abs. 1 BDSG Genüge getan ist.
12. Frei
13. Verträge mit ausländischen Auftragnehmern
    1. Alle Äußerungen des Auftragnehmers müssen in deutscher Sprache abgefasst sein. Fremdsprachliche schriftliche Äußerungen Dritter sind mit deutscher Übersetzung einzureichen; auf Verlangen des Auftraggebers hat der Auftragnehmer die Übersetzung durch einen deutschen vereidigten Dolmetscher vornehmen zu lassen. Die Übersetzung behördlicher Bescheinigungen muss vom Konsulat beglaubigt sein.
    2. Der Auftragnehmer hat dafür zu sorgen, dass während der Arbeit auf der Baustelle ständig ein Aufsichtsführer anwesend ist, der sich fachlich verständigen kann, d.h. ausreichend deutsch spricht und versteht. Kommt der Auftragnehmer dieser Verpflichtung nicht nach, so ist der Auftraggeber berechtigt, einen Dolmetscher auf Kosten des Auftragnehmers heranzuziehen.
14. Kostenbeteiligungen an Baustelleneinrichtung, Strom-, Wasserverbrauch sowie Schutt- und Abfallbeseitigung und Bauleistungsversicherung
    1. Beteiligung an Bauwasser
Die Verbrauchskosten werden vom Bauherrn übernommen.
2. Beteiligung an Baustrom
Die Verbrauchskosten werden vom Bauherrn übernommen.
3. Beteiligung an der Schuttbeseitigung
Entfällt, da jeder AN für die eigene Abfallentsorgung verantwortlich ist.

11. Vertragsstrafe (VOB/B, § 11)
    1. Es wird keine Vertragsstrafe vereinbart.
12. Werbung
    1. Das Anbringen von firmeneigenen Werbetafeln oder -plakaten am gesamten Baugelände ist grundsätzlich untersagt, z. B. am Bauzaun, Gerüst o. ä.
Ende der Besonderen Vertragsbedingungen

-

*Hinweis: Baubeschreibung Außenanlagen*
BAUBESCHREIBUNG AUSSENNLAGEN

Im Zuge der Baumaßnahme beim Schulzentrum Geretsried handelt es sich um die Herstellung des Zugangs entlang der Ostseite BA6 + BA8.

Der Geltungsbereich umfasst ca. 400 m².

Derzeit besteht die Fläche aus der Zufahrt für die Baufahrzeuge, der alte Belag aus Betonverbundstein ist in Teilen vorhanden und mit Kiessand überdeckt, Teilflächen von alten Betondecken sind vorhanden.
Die Fläche aus Frostschutzkies bleibt vorhanden, sie weist die erforderliche Tragfähigkeit auf und wird um 10-20 cm auf die neuen Höhenverhältnisse ergänzt.

Im südlichen Durchgang ist ein bauseits vorhandenes Metalltor wieder zu versetzen und die Beläge neu herzustellen.

Der Zugang befindet sich ca. 2,20 m über Gelände.
Im Vorfeld sind zwei 10 cm breite Betonmauern vorhanden, die abgebrochen bzw. in der Höhe rückgebaut werden.
Eine weitere 15 cm breite Ortbetonmauer, die ca. 5,0 m parallel zur Fassade verläuft, wird in der Oberfläche nachbearbeitet bzw. erhält einen Vorsatz aus Beton und wird um 10 cm bzw. 60 cm entsprechend der neuen Höhenverhältnisse aufbetoniert.

Es entsteht eine neue Stufenanlage aus 12 Betonblockstufen in eckförmiger Ausbildung, die nach Norden mit 4 Stufen weitergeführt wird.

Von Norden her erfolgt eine barrierefreie fassadenbezogene Erschließung mit zwei Rampen mit jeweils knapp 6% sowie einem Zwischenpodest.
Die Rampe wird von einer neu herzustellenden Ortbetonmauer begleitet
und mit Betonpflaster belegt.

Von der Rampenwange weg weist der Belag 2% Gefälle auf.
Entlang der Betonmaueraufkantung verläuft eine Entwässerungsrinne ohne Sohlgefälle, zwei Wasserspeier durchdringen die Betonmauer und führen das Regenwasser auf die untere Ebene in eine Kiesfläche ab.

Die Ausbaugrenze liegt bei dem ca. 9m  parallel zur Fassade verlaufenden Hochbord zum Lehrerparkplatz hin.

Es sind folgende Leistungen zu erbringen:

Abbrucharbeiten:

1 St. Metalltor versetzen
320 m² Betonverbundstein / Betonflächen entfernen
Frostschutzkies entfernen bzw. höhenmäßig in sich planieren
40 m Hochbord aus Beton entfernen
40 m Betonscheiben, 10 cm dick entfernen bzw. an der Mauerkrone abschneiden
20 m Mauerscheibe 15 cm dick: 10 bzw. 60 cm aufmauern; sandstrahlen bzw.  mit 5 cm Vorsatz verblenden

Neuplanung:

300 m² Betonpflaster 20/10 cm
2 St. Straßensinkkästen
40 m Hochbord Beton einschl. Absenker und Tiefbord
1 St. Sitzblock aus Beton 508 x 95 x 50 cm, zweiteilig
20 m Entwässerungsrinne
20 m vorhandene Ortbetonmauern erhöhen
13 m Treppenwange aus Ortbeton
25 m³ Fundamentbeton
40 m² abgetrepptes Plattenfundament
300 m² Planum herstellen und Untergrund verdichten
300 m² Frostschutzschicht neu und in sich planieren
140 m Betonblockstufen herstellen
70 m³ Bodenaushub für Fundamente

Zufahrtswege für Feuerwehr, Rettungsdienst, Polizei und sonstige Hilfsfahrzeuge sowie Fluchtwege  aus dem Schulgebäude sind zwingend freizuhalten.

Absteckung:

Die Absteckung der zur Erstellung des Bauwerks erforderlichen Achsen und Punkte durch den AN oder seinen Beauftragten sind in die Einheitspreise einzurechnen.

Die vom AN durchgeführten Absteckungen von bauwerksbestimmenden
Hauptachsen bzw. Hauptpunkten werden von der Bauleitung des AG überprüft. Der AN hat die Bauüberwachung zwei Wochen vor dem Abnahmetermin zu unterrichten.

Der Schutz der fertiggestellten Maßnahmen ist vonseiten des Auftragnehmers zu benennen.

Bei der Kalkulation der Einheitspreise sind die verschiedenen
Randbedingungen unbedingt zu berücksichtigen:

Gesamt:
-  gleichzeitig laufende Hochbaumaßnahme
-  Der Schulbetrieb darf nicht gestört werden
-  Anlieferungen vonseiten Hochbaugewerke
-  größere Anlieferungen vonseiten des AN müssen angekündigt werden
- eingeschränkte BE-Lagerfläche

Die Präzision und der Anspruch der Ausführungsplanung ist Grundlage der Kalkulation und entsprechend umzusetzen.

Ausschreibungsunterlagen:

Der Ausschreibung sind folgende Pläne und Anlagen beigegeben:

Anlage 1: Übersichtsplan

Anlage 2: Bestandsplan

Anlage 3: Ausführungskonzept

Anlage 4: Schnitt A-A'

Allgemeine Vorbemerkungen Aussenanlagen
Diese Vorbemerkungen gelten für die Ausführung der Landschaftsbauarbeiten!
Grundlage für die Ausführung der Arbeiten und die Abrechnung im Bereich Landschaftsbau sind:
die vom Auftraggeber zur Ausführung freigegebenen Unterlagen we Pläne, Baubeschreibungen, etc., sowie die dem jeweiligen Titel vorangestellten Vorbemerkungen in der Leistungsbeschreibung.
VOB / C DIN 18 300 - Erdarbeiten
- VOB / C DIN 18 320 - Landschaftsbauarbeiten
mit den dort jeweils genannten, weiteren einschlägigen Fachnormen, insbesondere DIN 18 915 bis DIN 18 920, die DIN 18299 und alle weiteren anwendbaren DIN-Normen, Richtlinien und Vorschriften in der zum Zeitpunkt der Angebotsabgabe gültigen Fassung, sofern nachfolgend nicht anders vermerkt.
Technische Abnahme gern. Ziffer 4.2. der ZTVE-StB 09.
Danach sind fertige Leistungen abnehmen zu lassen, wenn sie durch die weitere
Bauausführung der Nachprüfung entzogen werden.
Der Auftragnehmer (AN) hat sich vor Ausführung der Arbeiten über die Lage von
Leitungen, Kabeln, Kanälen, etc. im Bereich der Baustelle beim Auftraggeber (AG),
den Fachplanern bzw. den zuständigen Versorgungsträgern zu unterrchten.
Der AN hat für deren Schutz während der Außenanlagenarbeiten zu sagen.
Er haftet für sämtliche durch die Unterlassung evtl. entstehenden Schäden.
Der AN hat alle für die Sicherung und Regelung des Verkehrs im Baubereich erforderlichen Maßnahmen, auch außerhalb der Arbeitszeit zu treffen; sämtliche hierfür entstehenden Aufwendungen sind mit den Einheitspreisen abgolten, sofern nicht in den einzelnen Positionen anders vermerkt.

  Die An- und Abfuhr, sowie das Vorhalten und Umsetzen der zur  Durchführung aller nachstehend beschriebenen Arbeiten erforderli  chen Maschinen, Gerät, Werkzeuge, Unterkunfts- und Lagerwägen  und sonstigen Einrichtungen für die Zeitdauer der nachstehend be  schriebenen Gesamtleistung, sind mit den Einheitspreisen abgegol  ten, sofern nicht in den einzelnen Positionen anders vermerkt.

In allen Einheitspreisen ist die Materialbeschaffung/Lieferung zuden Verwendungsstellen einzukalkulieren, sofern nichts gegenteiliges (z.B. "Lieferung bauseits") angegeben ist.
Vor Angebotsabgabe wird eine Besichtigung vor Ort empfohlen.

Außerhalb der Ferienzeiten:
Es wird darauf hingewiesen, dass es sich bei der Schule um ein auch während der Bauphase komplett genutztes Objekt handelt. Größere Beeinträchtigungen während der Unterrichtszeiten sind so weit wie möglich zu vermeiden.
Während der gesamten Bauphase ist durchgehend Rücksicht auf die Schüler und Lehrer der Schulen zu nehmen. Hier ist eine Feinabstimmung der Arbeitsvorgänge zwischen den Auftragnehmern und der örtlichen Bauleitung unumgänglch und bereits bei der Arbeitsvorbereitung der Firmen entsprechend zu berücksichtigen.
Arbeiten samstags sind nach Abstimmung mit der Objektüberwachung möglich. Bei Ausführung der Leistungen sind die Vorgaben und Schutzauflagender Kommune, insbesondere hinsichtlich Arbeitszeiten, Emission und Lärm, zwingend einzuhalten. Verkehrsrechtliche Anordnungen, Nutzung öffentlicher Flächen, etc. sind durch den Auftragnehmer fristgerecht zu veranlassen. Hieraus resultierende Gebühren, sonstige Kosten und Aufwendungen sind durch den Auftragnehmer zu tragen und werden nicht gesondert vergütet.
Die örtliche Baumschutzverordnung ist zu beachten. Schutz von Bäumen und Vegetationsflächen gern. DIN 18920, bzw. RSBB. Eventuell auftretencb Beschädigungen, vor allem im Wurzelbereich sind entsprechend zu versorgen. Beschädigungen gehen zu Lasten des AN.
Die Sauberhaltung der Baustelle und auch der Baustraßen ist Aufgabe des Auftragnehmers und wird nicht gesondert vergütet. Erforderliche Gerätschaften wie Kehrmaschinen, etc. sind der Situation entsprechend einzusetzen. hsbesondere im Zuge der Durchführung von Bodenarbeiten ist darauf zu achten, dass ggf. verschmutzte Straßen, Wege und sonstige Bauteile (besonders auch öffentliche Straßen und Wege) während der Ausführung, bzw. täglich in unmittebarem Anschluß an die Bodenarbeiten vollständig gereinigt werden.
Zuschläge gelten generell nur in Verbindung mit den jeweiligen Basispositionen in der ausgeschriebenen Version.
Abrechnung
Rechnungslegung nur mit vorab seitens Objektüberwachung geprüfter (Zwischen-) Aufmaße.
Aufmaße, Regieberichte, Tagesberichte sind spätestens zu den Jour-fixe-Terminen vorzulegen.
Aufmaßpläne sind in Papier und digitaler Form (pdf und dwg) im Vorfeld der Abrechnung vorzulegen.
Abrechnung der Bodenmengen in festem Zustand gern. VOB C DIN 18300. Werden Bodenmengen abweichend nach loser Masse erfasst, so gilt als Lockerungsfaktor 0,8 (=125 `)/0) für alle Bodenarten mit Ausnahme von Bauschutt und die unter Anlage 'Umrechnungstabelle für Schüttgüter' angeführten Stoffe.
Vor Beginn der Arbeiten hat der Auftragnehmer die Höhenaufnahme des Geländes im Sinne der VOB/B § 14 Abs. 2 durchzuführen, sofern Erdarbeiten rech cbm abgerechnet werden, siehe auch Pos. Planungsleistungen.
Die Ausführungszeichnungen sind als Grundlage für die Ausführung und Abrechnung insoweit zu ergänzen. Die hierfür erforderlichen Leistungen werden nicht gesondert vergütet.

### 1 200 Herrichten und Erschliessen

#### 1.1 210 Herrichten

##### 1.1.1 211 Sicherungsmaßnahmen

**1.1.1.1 Beweissicherung Fassade**
Vor Beginn der Ausfühung der Tiefbauarbeiten erfolgt eine gemeinsame Begehung mit dem AN und der Bauleitung Hochbau und Freianlagen zur
Beweissicherung v.a. im Bereich der Fassade.

Vonseiten des AN ist eine Dokumentation zu erstellen.
Menge: 1,000 psch

**1.1.1.2 Überprüfung des Untergrundes**
Überprüfung des Untergrundes
Gemeinsam mit dem Vorunternehmer und der
AG-Objektüberwachung ist die Verfahrensweise zur Prüfung zu klären und ein gemeinsam erstelltes Übernahmeprotokoll mit Feststellung der ausgeführten Toleranzmaße zu fertigen.

Es ist von einem vollflächigen Nivellement auszugehen.
Menge: 400,000 m2

**1.1.1.3 Bauzaun aus Metall liefern**
Bauzaun liefern, aufbauen, abbauen und abfahren,
bestehend aus Betonpfeilern und 3 m breiten
Fertigelementen - Höhe ca. 2.0 m.
Vorhaltezeit: 8 Wochen.
Menge: 40,000 m

**1.1.1.4 Bauzaun aus Metall umsetzen**
Bauzaun umsetzen,
bestehend aus Betonpfeilern und 3 m breiten
Fertigelementen - Höhe ca. 2.0 m.
Menge: 10,000 m

##### 1.1.2 212 Abbruchmaßnahmen

*Hinweis: Leitbeschreibung zur Entsorgung*
Leitbeschreibung zur Entsorgung der
zu beseitigenden Stoffe des Titels
'Abbruchmaßnahmen':
Die Kosten für Transport und fachgerechte Entsorgung der anfallenden Stoffe
werden nicht gesondert vergütet.

Der Nachweis einer fachgerechten Entsorgung durch den AN ist zu erbringen. Der AN hat der Bauleitung die Entsorgungsstelle zu nennen und die ordnungsgemäße Entsorgung vorzulegen.

Es gelten dazu die einschlägigen Gesetze und Richtlinien.

Die Abbrucharbeiten beinhalten insbesondere die vorhandenen Belagsflächen vor dem Eingang sowie den Gehweg das Abschneiden bzw. Entfernen der
Mauerscheiben.

*Hinweis: Leitbeschreibung zum Entfernen des Kiessandgemischs*
Leitbeschreibung zum Entfernen des Kiessandgemischs:

Der Bereich vor dem Eingang Ostseite bildet derzeit die Baustellenzufahrt für die Hochbau- und Ausbaugewerke.
Die noch vorhandenen Beläge aus Betonpflaster, Waschbetonplatten, Flächen aus Beton sind ca. 0-10 cm mit einem Kiessandgemisch überdeckt.
Vor Ausbau der vorhandenen Beläge ist die Fläche entsprechend abzutragen.

**1.1.2.1 Kies 16/32 cm, 0-10 cm dick aufnehmen**
Kiessandgemisch 0/32 cm, 0 -10 cm dick
auf den vorhandenen Betonbelägen aufnehmen,
Anfallende Stoffe werden Eigentum des AN und sind zu
beseitigen.
Menge: 150,000 m2

**1.1.2.2 Kies 16/32 cm, 20 cm dick aufnehmen**
Kiessandgemisch 0/32 cm, 20 cm dick
auf den vorhandenen Betonbelägen aufnehmen,
Anfallende Stoffe werden Eigentum des AN und sind zu
beseitigen.
Menge: 150,000 m2

**1.1.2.3 Betonpflaster 20/10/8 cm, ausbauen und seitlich lagern**
Plattenbelag aus Naturstein-, Beton oder
Klinkerplatten sowie Rasengittersteinen,
einschliesslich Plattenbett ausbauen
und seitlich auf Paletten lagern.
Nichtwiederverwendbare Platten, sowie das
unbrauchbare Aufbruchgut in Eigentum der AN
uebernehmen und von der Baustelle entfernen.
Belag aus
Betonpflaster 20/10/8 cm,
Plattenbett und Fugenfuellung aus ungebundenem Material
ist in Eigentum des AN zu übernehmen und von der Baustelle zu entfernen
Menge: 10,000 m2

**1.1.2.4 Betonverbundstein ausbauen und beseitigen**
Plattenbelag aus Naturstein-, Beton oder
Klinkerplatten sowie Rasengittersteinen,
einschliesslich Plattenbett ausbauen.
Nichtwiederverwendbare Platten, sowie das
unbrauchbare Aufbruchgut in Eigentum des AN
übernehmen und von der Baustelle entfernen.
Belag aus
Betonverbundstein, 8 cm dick,
Material ist in Eigentum des AN zu übernehmen
und von der Baustelle zu entfernen.
Menge: 180,000 m2

**1.1.2.5 Waschbetonplatten ausbauen und beseitigen**
Plattenbelag aus Naturstein-, Beton oder
Klinkerplatten sowie Rasengittersteinen,
einschliesslich Plattenbett ausbauen.
Nichtwiederverwendbare Platten, sowie das
unbrauchbare Aufbruchgut in Eigentum des AN
übernehmen und von der Baustelle entfernen.
Belag aus
Waschbetonplatten 40 x 60 cm, 8 cm dick,
Material ist in Eigentum des AN zu übernehmen
und von der Baustelle zu entfernen.
Menge: 20,000 m2

**1.1.2.6 Betondecke ausbauen und beseitigen**
Betondecke ausbauen,
Aufbruchgut in Eigentum des AN
übernehmen und von der Baustelle entfernen.
Belag aus
Betondecke, 10 cm dick,
Material ist in Eigentum des AN zu übernehmen
und von der Baustelle zu entfernen.
Menge: 60,000 m2

**1.1.2.7 Hochbord aus Beton ausbauen und entfernen.**
Bord oder Einfassung aus Bord- oder
Einfassungssteinen, aus Naturstein oder Beton, in
Beton versetzt, ausbauen.
Hochbord aus Beton, 12 cm über Belag, 15 cm breit,
in Beton versetzt,
ausbauen, das unbrauchbare Aufbruchgut
in Eigentum des AN übernehmen und von der Baustelle
entfernen.
Hochbord aus Beton,
mit Ausbau des Betons,
Steine gehen in Eigentum des AN über und sind von der
Baustelle zu entfernen.
Menge: 40,000 m

**1.1.2.8 Rohrpfosten ausbauen und beseitigen**
Rohrpfosten, Durchmesser 60 oder 76 mm,
einschliesslich vorhandenem Fundament aus Beton,
ausbauen, Fundamentgrube mit geeignetem Material des
AG oder AN verfuellen. Ausgebauten Beton des
Fundamentes in Eigentum des AN uebernehmen und von
der Baustelle entfernen.
Fundamentgrube
mit Verfuellmaterial des AN verfuellen,
Rohrpfosten in Eigentum des AN uebernehmen und von
der Baustelle entfernen.
Menge: 1,000 St

**1.1.2.9 Betonleistenstein 8/25 beseitigen**
Betonleistenstein 8/25 beseitigen
Betonleistensteine aufbrechen und
aufnehmen,
Abmessungen 8/25/100,
in Beton versetzt als Tiefbord,
Dicke des Unterbetons bis 15 cm,
anfallende Stoffe werden Eigentum des AN und sind zu beseitigen.
Menge: 10,000 m

**1.1.2.10 Kleinstein Granit entfernen**
Pflasterdecke aus Natur- oder Betonpflastersteinen
einschließlich Pflasterbett ausbauen.
Nicht wiederverwendbare Steine und übriges Aufbruchgut
in Eigentum des AN übernehmen.
Menge: 5,000 m2

**1.1.2.11 Mauerscheibe aus Stahlbeton abschneiden, 30 cm**
Mauerscheibe aus Stahlbeton, 10 cm dick
30 cm horizontal abschneiden
30.0 m lang, 10 cm dick,
Aufbruchgut
in Eigentum des AN übernehmen
und von der Baustelle entfernen.
Menge: 10,000 m2

**1.1.2.12 Mauerscheibe aus Stahlbeton abschneiden, 100 cm**
Mauerscheibe aus Stahlbeton, 10 cm dick
100 cm horizontal abschneiden
15.0 m lang, 10 cm dick,
Aufbruchgut
in Eigentum des AN übernehmen
und von der Baustelle entfernen.
Menge: 15,000 m2

**1.1.2.13 Hindernisse aus Beton entfernen**
Hindernisse im Boden
aus Beton
abbrechen, in Eigentum des AN übernehmen und von der Baustelle entfernen.
Menge: 1,000 m3

**1.1.2.14 Hindernisse aus Stahlbeton entfernen**
Hindernisse im Boden
aus Stahlbeton
abbrechen, in Eigentum des AN übernehmen und von der Baustelle entfernen.
Menge: 1,000 m3

### 2 500 Außenanlagen und Freiflächen

#### 2.1 510 Erdbau

##### 2.1.1 511 Herstellung

**2.1.1.1 Schürfgrube herstellen, Aushubtiefe bis 1,25 m**
Boden für Schürfgrube ausheben
zur Freilegung von Kabeln und Leitungen
nach Abtrag der Oberflächenbefestigung
einschl. des erforderlichen Verbaus
Aushub seitlich lagern, verfüllen, verdichten
Aushubtiefe bis 1,25 m
Sohlenbreite über 40 bis 60 cm
Sohlenlänge über 1,0 bis 1,5 m
Bodenklasse 3 bis 5.
Menge: 2,000 m3

**2.1.1.2 Pflanzliche Bodendecke abräumen**
Pflanzliche Bodendecke abraeumen,
anfallende Stoffe werden Eigentum des AN
und sind zu beseitigen.
Schichtdicke bis 5 cm,
Bewuchs Gras-Kraut-Strauchjungwuchs-Aufwuchs.
Menge: 10,000 m2

**2.1.1.3 Oberboden abtragen und abfahren**
Oberboden abtragen und abfahren, Abtrag bis 25 cm
Oberboden DIN 18 300 abtragen,
Oberboden wird Eigentum des AN und ist abzufahren,
Abtragdicke im Mittel 25 cm,
Mengenermittlung nach Aufmass an der Entnahmestelle.
Menge: 2,000 m3

**2.1.1.4 Untergrund verdichten**
Untergrund verdichten
nach Bodenabtrag bzw. nach erfolgtem
Bodenaustausch unterhalb des Sollprofils
verdichten
EV2 OK Planum = mind. 45 MN/m²
Menge: 300,000 m2

**2.1.1.5 Planum herstellen**
Planum herstellen
Max. Abweichung von der Sollhöhe ±2 cm
Menge: 300,000 m2

#### 2.2 520 Gründung, Unterbau

##### 2.2.1 522 Gründungen und Bodenplatten

*Hinweis: Leitbeschreibung Ortbeton*
Leitbeschreibung Ortbeton:
Für den gesamten Umfang des Titels 522 Gründung, Unterbau
sind vonseiten des AN die Statikplanung und die Prüfstatik zu erstellen.

**2.2.1.1 Boden Fundament lösen laden fördern lagern T bis 1,25 m**
Boden für Fundamente,
ab Geländeoberfläche,
profilgerecht und seitlich lagern,
überschüssiges Material abfahren
Breite der Fundamentsohle über 1,00 bis 1,50 m,
Aushubtiefe bis 1,25 m,
Konsistenz DIN EN ISO 14688-1 fest,
Mengenermittlung nach Aufmaß an der Entnahmestelle.
Menge: 80,000 m3

**2.2.1.2 Zuschlag für Handaushub**
Zuschlag zu vorbeschriebener Bodenbewegung für das Ausheben von Hand.
Menge: 10,000 m3

**2.2.1.3 Arbeitsgraben hinterfüllen**
Arbeitsgraben hinterfüllen
bis 30 cm unter OK Gelände.
Liefern und einbauen
von Frostschutzmaterial aus gebrochenen
Mineralstoffen.
Menge: 50,000 m3

**2.2.1.4 Untergrund verdichten**
Untergrund verdichten
für sämtliche Fundamenten von Sitzblöcken,
Stufen und Ortbetonmauern
Verdichtungsgrad DPr 97%
Verformungsmodul EV2 mind. 120 MN/m²
Bodenklasse 4 und 5.
Menge: 80,000 m2

**2.2.1.5 Planum herstellen für Mauern und Sitzblöcke**
Planum herstellen
Max. Abweichung von der Sollhöhe ±2 cm
für Mauern und Sitzblöcke
Menge: 30,000 m2

**2.2.1.6 abgetrepptes Planum herstellen für Stufen**
abgetrepptes Planum herstellen
für Stufen
Max. Abweichung von der Sollhöhe ±2 cm
Menge: 50,000 m2

**2.2.1.7 Sauberkeitsschicht, Fundamente, C12/15**
Sauberkeitsschicht unter den Fundamenten liefern und einbauen,
Überstände über d=10cm und seitliche Schalung werden
nicht vergütet.
Betongüte: C 12/15
10 cm dick.
Menge: 80,000 m2

**2.2.1.8 Stahlbeton fuer Fundamente C25/30 herstellen für Treppen, Sitzblöcke und Ortbetonmauer entlang der Rampe**
Stahlbeton fuer Fundamente
von Widerlagern, Fluegelwaenden, Pfeilern, Stuetzen,
Stuetzmauern, Rahmen sowie fuer andere Bauteile nach
Zeichnung herstellen. Bewehrung wird gesondert
verguetet.
Bauteil(e) Treppen; Sitzblöcke, Ortbetonmauer entlang der Rampe,
Herstellung mit Schalung.
Ggf. erforderliche Anschlußbewehrung wird gesondert vergütet.
Normalbeton DIN EN 206-1/DIN 1045-2,
C25/30, XC4, XF1.
Der statische Nachweis ist vonseiten des AN zu erbringen.
Menge: 25,000 m3

**2.2.1.9 abgetrepptes Plattenfundament**
Stahlbeton für Fundamente wie vor beschrieben,
jedoch abgetrepptes Plattenfundament
für Stufenmaß 15/35 cm, 20 cm dick.
Menge: 11,000 m3

**2.2.1.10 Zuschlag für Oberflächenbehandlung**
Zuschlag für Oberflächenbehandlung:
in seitlich sichtbaren Ansichtsflächen
Oberfläche sandgestrahlt
Menge: 0,500 m2

**2.2.1.11 Betonstahl BSt 500 S**
Betonstahl entsprechend statischen und konstruktiven
Erfordernissen nach Zeichnung einbauen.
Bauteile: Treppenstufen, Ortbetonmauer entlang Rampe
Stahlsorte BSt 500 S.
Menge: 0,200 t

**2.2.1.12 Betonstahl BSt 500 M**
Betonstahl entsprechend statischen und konstruktiven
Erfordernissen nach Zeichnung einbauen.
Bauteile: Treppenstufen, Ortbetonmauer entlang Rampe
Stahlsorte BSt 500 M.
Menge: 0,200 t

**2.2.1.13 Fugenfuellung herstellen**
Fugenfuellung fuer Fugen in Widerlagern, Fluegeln,
Stuetzen, Kappen, Mauern, Sockeln und dgl. mit an den
Fugenflaechen haftender, dauerelastischer
Dichtungsmasse herstellen. Fugen reinigen, ggf.
trocknen und nach Anweisung des Herstellers der
Dichtungsmasse vorbehandeln und schliessen.
Bauteil(e) Stützmauern und Mauern
Fugenquerschnitt b = 2 cm
Menge: 5,000 m

**2.2.1.14 Fugeneinlage einbauen**
Fugeneinlage zur Herstellung von Fugen zwischen
verschiedenen Bauteilen einbauen.
Die Plattenstoesse mit Bitumenpappe ueberdecken.
An Sichtflaechen Platten min. 5 cm zuruecksetzen
bzw. nach dem Betonieren auf diese Tiefe
herausarbeiten. Auf der Sichtflaechenschalung
gehobelte, nach innen leicht konisch geformte
Holzleisten oder Kunststoffprofile befestigen. Nach
dem Ausschalen die Leisten entfernen.
Bauteil(e) 'Stützmauern und Mauern'

Dicke der Einlage cm '2'
Einlage aus Hartschaumplatten.
Menge: 1,000 m2

**2.2.1.15 Stahlbeton C 25/30 für Einzelbauteile herstellen**
Stahlbeton mit Schalung fuer Einzelbauteile nach
Zeichnung einschliesslich ggf. erforderlicher
Aussparungen herstellen. Bewehrung wird gesondert
verguetet.
Bauteil(e) Fundamente
Betonguete C 25/30
Herstellung mit Schalung.
Beton mit hohem Widerstand gegen schwachen chemischen
Angriff.
Menge: 2,000 m3

#### 2.3 530 Oberbau, Deckschichten

##### 2.3.1 532, 533 Straßen, Plätze, Höfe, Terrassen

**2.3.1.1 Frostschutzmaterial 0/45, 20 cm dick**
Frostschutzmaterial ' Kiessand 0/45 mm
aus gebrochenen Mineralstoffen
gemäß ZTVT für Straßen der
Bauklassen IV und V liefern,
einbauen und verdichten.
Toleranz für Sollhöhe ± 1 cm,
Verformungsmodul EV2 auf der
Oberfläche mind. 120 MN/m²
Dicke im Mittel 20 cm
(Mindestdicke im Regelquerschnitt).
Menge: 20,000 m3

**2.3.1.2 Frostschutzmaterial 0/45, 20 cm dick, in sich planieren**
Frostschutzmaterial ' Kiessand 0/45 mm
aus gebrochenen Mineralstoffen
gemäß ZTVT für Straßen der
Bauklassen IV und V bauseits vorhanden,
in sich planieren.
Toleranz für Sollhöhe ± 1 cm,
Verformungsmodul EV2 auf der
Oberfläche mind. 120 MN/m²
Dicke im Mittel 20 cm
(Mindestdicke im Regelquerschnitt).
Menge: 20,000 m3

**2.3.1.3 Pflasterbelag 20/10/8 cm, Oberfläche sandgestrahlt versetzt in Reihen**
Pflasterbelag DIN 18 318,
aus Betonpflaster entsprechend DIN 485,
Dicke 80 mm,
Groesse 200 mm x 100 mm,
Oberflaeche sandgestrahlt,
liefern und verlegen,
Versetzt in Reihen
Verlegung in 3 cm dickem Gemisch aus 50% Hartgesteinsplitt 2/5 und 50%
Hartgesteinbrechsand 0/4,
Kreuzfugenverband,
Fugen einschlaemmen mit Hartgesteinedelbrechsand 0/4.

Vor Verlegung ist vonseiten des AN ein Musterstein vorzulegen,
der vonseiten des AG freizugeben ist.
Menge: 300,000 m2

**2.3.1.4 wie vor beschrieben, jedoch Verlegung Zuschlag Rampe 6%**
Menge: 16,000 m2

**2.3.1.5 wie vor beschrieben, jedoch bauseits vorhanden (ohne Zuschlag Gefälle).**
wie vor beschrieben,
jedoch bauseits vorhanden (ohne Zuschlag Gefälle)
Menge: 10,000 m2

**2.3.1.6 Zuschlag für Zuschnitt des Pflasters, gerade Schnittkante, 8 cm dick**
Menge: 100,000 m

**2.3.1.7 Traufplatten 140 x 50 x 10 cm**
Traufplatten 140 x 50 x 10 cm
Sonderformatplatten aus SV-Beton nach
DIN EN 1339 - Betonqualität C70 - C85, Biegezug 8 N/mm²,
hoher Frost- und Tausalzwiderstand
Format: 140  x 50 x 10 cm
mit 2 mm Minifase, mit 4 Abstandshaltern als Verzahnungssystem,
edelkugelgstrahlte Oberfläche,
Vorsatz aus farbechten Natursteinkörnungen
und UV-beständigen Farbpigmenten
liefern und fachgerecht verlegen.

Die Größe der Platten richtet sich nach der Tiefe der
Betonblockstufen ( 1 Platte = 4 Stufentiefen).

Verlegung in Betonfundament C12/15, Dicke 10 cm,
höhen- und fluchtgerecht nach Verlegeplan einbauen.
Fugenbreite: 7 mm,
die Fugen sind mit Zementmörtel fachgerecht vollfugig mit kontinuierlichem Verlegefortgang einzuschlämmen.

Vonseiten des AN ist ein Oberflächenmuster vorzulegen.
Menge: 3,000 St

**2.3.1.8 Kies 16/32,Streifen 50 cm breit.**
Kies 16/32 mm (gewaschen)
liefern und einbauen
flächig als 50 cm breiter Streifen unter den Wasserspeiern
Einbaudicke 20 cm.
Menge: 10,000 m2

**2.3.1.9 Pflasterstreifen aus Beton**
Pflasterstreifen DIN 18 318,
aus Pflastersteinen aus Beton,
liefern und setzen.
Pflasterbett aus C12/15,
Dicke 12-18 cm,
Pflasterfugen mit Moertel einschlaemmen, Flaechen
reinigen.

Formate: 20 x 10 cm,
Dicke 16 cm,
Verlegung als Einzeiler.
Menge: 15,000 m

**2.3.1.10 Hochbord aus Beton herstellen 12/15/30 cm,**
Bord aus Betonbordsteinen,
liefern und versetzen,
auf 20 cm dickem Fundament aus Beton
mit max. 10 mm breiten Fugen herstellen.
Den Fundamentbeton als Rückenstütze
mit einer unteren Breite von 15 cm, beim Hochbord bis 10 cm unter Steinoberkante mit einer oberen Breite von mind. 5 cm,
beim Übergangsstein, Tiefbord, Rundbord oder Flachbord, keilförmig bis zur halben Steinhöhe hochziehen.
Stoßfugen verfüllen.
Fundamentbeton:
Druckfestigkeitsklasse C25/30, Expositionsklasse XF2.
Gerader Stein,
Hochbord 120/150 x 300 mm mit kunststoffgebundener Fugenfüllung, Druckfestigkeit mind. 30 N/mm².
Menge: 35,000 m

**2.3.1.11 wie vor beschrieben, jedoch als Übergangsstein**
wie vor beschrieben,
jedoch als Übergangsstein
Hochbord - Tiefbord,
liefern und herstellen.

Bord aus Betonbordsteinen
auf 20 cm dickem Fundament aus Beton
mit max. 10 mm breiten Fugen herstellen.
Den Fundamentbeton als Rückenstütze
mit einer unteren Breite von 15 cm, beim Hochbord bis 10 cm unter Steinoberkante mit einer oberen Breite von mind. 5 cm,
beim Übergangsstein, Tiefbord, Rundbord oder Flachbord, keilförmig bis zur halben Steinhöhe hochziehen.
Stoßfugen verfüllen.
Fundamentbeton:
Druckfestigkeitsklasse C25/30, Expositionsklasse XF2.
Gerader Stein,
Form H, Hochbord 120/150 x 300 mm mit kunststoffgebundener Fugenfüllung, Druckfestigkeit mind. 30 N/mm².
Menge: 4,000 m

**2.3.1.12 Tiefbord aus Beton herstellen 15/30 cm**
Bord aus Betontiefbordsteinen,
auf 20 cm dickem Fundament aus Beton
mit max. 10 mm breiten Fugen herstellen.
Den Fundamentbeton als Rückenstütze
mit einer unteren Breite von 15 cm, beim Hochbord bis 10 cm unter Steinoberkante mit einer oberen Breite von mind. 5 cm,
beim Übergangsstein, Tiefbord, Rundbord oder Flachbord, keilförmig bis zur halben Steinhöhe hochziehen.
Stoßfugen verfüllen.
Fundamentbeton:
Druckfestigkeitsklasse C25/30, Expositionsklasse XF2.
Gerader Stein,
Form H, Tiefbord 150 x 300 mm mit kunststoffgebundener Fugenfüllung, Druckfestigkeit mind. 30 N/mm².
Menge: 4,000 m

**2.3.1.13 Betondiele 10/25 liefern und versetzen**
Betondielen, 10 cm breit und 25 cm hoch,
genau der festgesetzten Flucht und Höhe
entsprechend auf 10 cm dicker und 16 cm
breiter Betonunterlage versetzen sowie
die Rückwand der Steine 10 cm breit und
15 cm hoch hinterbetonieren (C 12/15)
Anfallende Erdarbeiten und Hinterfüllung
sind einzurechnen.
Dielen wie vor beschrieben,
liefern und versetzen.
Menge: 20,000 m

#### 2.4 540 Baukonstruktionen

##### 2.4.1 543 Wandkonstruktionen

*Hinweis: Leitbeschreibung für Stützmauern aus Beton*
Leitbeschreibung für Stützmauern aus Beton:

Im Zuge der Neubaumaßnahme sind folgende Stützmauern herzustellen sowie
die vorhandenen verbleibenden Mauerscheiben nachzubehandeln:

Ortbetonmauer Rampe:
Entlang der barrierefreien Zugänglichkeit als Rampe ist eine Ortbetonmauer 15 cm dick herzustellen.
Die Mauerkrone verläuft mit 5,8% / 2,0% / 5,8% in gleicher Abwicklung wie der Rampenbelag.

Bauseits vorhandene Mauerscheiben:
Die bauseits vorhandenen Mauerscheiben werden auf die erforderliche Planungshöhe um 30 cm bzw. 100 cm abgeschnitten.
Die Mauerscheiben werden in den sichtbaren Oberflächen (betoplan) nachbehandelt (sandgestrahlt) bzw. höhenmäßig angepasst und mit einer Vorsatzschale verblendet.

Ausführung:
Für die Ausführung der Betonarbeiten sind die gültigen Fassungen der DIN 1045-2, Ausgabe 2023/08, der DIN EN 206-1 (Herstellung) sowie die DIN 1045-3 (Bauausführung) genauestens zu beachten.

Die Prüfung der Druckfestigkeit und Biegezugfestigkeit erfolgt durch ein anerkanntes  Materialprüfungsinstitut nach Wahl des AG. Sämtliche erforderlichen Prüfungen sind nach DIN 1045 durchzuführen.

Bei Baustahl sind bei der Aufstellung der Kosten  der Transport zur Baustelle, das Biegen und Binden einschl. Bindedraht, die Abstandshalter, der Verschnitt, Gewichtstoleranzen sowie alle Nebenleistungen im Einheitspreis zu berücksichtigen. Der Betonstahl ist entsprechend der DIN-Vorschriften einzubauen.
Für Betonstahl gilt generell die DIN 488. Abgerechnet wird nach der Stahlbedarfsliste.

Die Erstellung der Schalungs- und Bewehrungspläne für sämtliche Betonarbeiten ist Leistung des AN (siehe gesonderte Position).

*Hinweis: Stützwand aus Ortbeton*

**2.4.1.1 statischer Nachweis / Standsicherheitsnachweis**
Statischer Nachweis / Standsicherheitsnachweis für den
gesamten Umfang der Stahlbetonmauern aus Ortbeton einschl.
Fundamente entspr. DIN 1356-1 bzw. DIN 1356-10 der nachfolgenden Positionen.
Der prüfbare statische Nachweis / Standsicherheitsnachweis, über die Einhaltung sämtlicher statischer Forderungen, ist in schriftlicher Form (3-fach ) vorzulegen.
Menge: 1,000 psch

**2.4.1.2 Überwachung Betoneinbau Überwachungskl.2**
STLB-Bau 2023-04 013
Überwachung des Einbaus von Beton der Überwachungsklasse 2 DIN 1045-3 durch eine anerkannte Überwachungsstelle.
Menge: 1,000 St

**2.4.1.3 Schal- und Bewehrungspläne Ortbetonmauern**
Erstellen von Schal- und Bewehrungsplänen für den gesamten
Umfang der nachfolgend beschriebenen Ortbetonmauern einschl. Fundamente entsprechend der DIN 1356-1 bzw. DIN 1356-10. Die Pläne sind vor Ausführung dem Bauherrn bzw. der örtl. Bauüberwachung zur Prüfung und Freigabe vorzulegen.
Menge: 1,000 psch

**2.4.1.4 Stützmauer entlang Rampe**
Stahlbeton mit Schalung fuer aufgehende Bauteile,
einschliesslich ggf. erforderlichen Nischen bzw.
Aussparungen fuer Entwaesserungsrohre, Ablaeufe,
Tueren und dgl. nach Zeichnung herstellen.
einschl. Bewehrung
Bauteil(e) Stützmauer entlang der Rampe,
Normalbeton C 35/45 DIN EN 206, DIN 1045-2, natürliche Gesteinskörnung, Expositionsklasse XF2, XC4, XD1 als Sichtbeton, mit besonderen Anforderungen, Klasse SB 3 gemäß DBV-Merkblatt "Sichtbeton",
Dicke über 15 cm, Erprobungsflächen werden gesondert vergütet.
Beton gerade Stützmauer'
Mauerkrone mit 1% seitlichem Gefälle,
Längsgefälle: 5,7% / 2,0% / 5,8%
Sichtflaechenschalung  betoplan',
Bewehrung wird gesondert vergütet,
Schalung wird nicht gesondert vergütet.

Länge: ca. 13,0 m,
Mauerhöhe über GOK: 15 - 80 cm

einschl. Schalung und Bewehrung entsprechend statischen und konstruktiven Erfordernissen herstellen,
sämtliche sichtbaren Kanten mit kleinstmöglicher Dreikantleiste Fase herstellen,
Verschluss der Ankerlöcher mit Faserzementdeckel, betongrau, Befestigung mit Montagekleber incl. Reinigung Klebefläche
Ausführung gemäß Ausführungsplänen.
Der statische Nachweis ist vonseiten des AN zu erbringen.
Menge: 2,100 m3

**2.4.1.5 Baukonstruktive Verbindung und Vorsatzschale**
Baukonstruktive Verbindung der Stirn- und Vorderseite der
bestehenden Mauerscheiben aus Stahlbeton mit Herstellung einer
einseitigen Vorsatzschale 5 cm dick.
Menge: 20,000 m2

**2.4.1.6 Mauerscheibe 10 cm dick einschl. 5 cm Vorsatzschale aufbetonieren**
Mauerscheibe 10 cm dick einschl. 5 cm Vorsatzschale
15 cm dick,
aufbetonieren gemäß Position Stützmauer entlang Rampe
einschl. baukonstruktive Verbindung,
sämtlichen Kontakt bzw. Anschlußflächen an den Bestand sind
vollflächig aufzurauen,
einschließlich eingeklebte Bewehrung an die Anschlußflächen.
Menge: 1,000 m3

**2.4.1.7 Betonstahl BSt 500 S**
Betonstahl entsprechend statischen und konstruktiven
Erfordernissen nach Zeichnung einbauen.
Bauteile: Aufbetonieren Mauerscheiben
Stahlsorte BSt 500 S.
Menge: 0,100 t

**2.4.1.8 Betonstahl BSt 500 M**
Betonstahl entsprechend statischen und
konstruktiven Erfordernissen nach Zeichnung
einbauen.
Bauteile 'Aufbetonieren Mauerscheiben'
Stahlsorte BSt 500 M.
Menge: 0,100 t

**2.4.1.9 Edelstahldorn**
Lieferung und Einbau Dornsystem zur Querkraftübertragung Fugen. In Längsrichtung des Dorn verschieblich. Komplett mit Dorn aus nichtrostendem Stahl (Edelstahl) und Kombihülse aus Kunststoff. Ausführung nach Angaben des Architekten bzw. des Tragwerkplaners. Die technischen Unterlagen des Herstellers sind zu beachten. Der Dorndurchmesser ist 20 mm und die Dornlänge beträgt 300 mm.
Menge: 4,000 St

**2.4.1.10 Dauerelastische Fugenfüllung**
Fugenfüllung für Fugen in Widerlagern, Flügeln,
Stützen, Kappen, Mauern, Sockeln und dgl. mit
an den Fugenflächen haftender, dauerelastischer
Dichtungsmasse herstellen. Fugen reinigen, ggfs.
trocknen und nach Anweisung des Herstellers
der Dichtungsmasse vorbehandeln und schließen.
Bauteile 'Stützmauern und Mauern'
Fugenquerschnitt 'b= 2 cm'
Menge: 2,000 m

**2.4.1.11 Fugeneinlage aus Bitumenpappe**
Fugeneinlage zur Herstellung von Fugen
zwischen verschiedenen Bauteilen einbauen.
Die Plattenstöße mit Bitumenpappe
überdecken.
An Sichtflächen Platten mind. 5 cm zurücksetzen
bzw. nach dem Betonieren auf diese Tiefe
herausarbeiten. Auf der Sichtflächenschalung
gehobelte, nach innen leicht konisch geformte
Holzleisten oder Kunststoffprofile befestigen.
Nach dem Ausschalen die Leisten entfernen.
Bauteile 'Stützmauern und Mauern'
Dicke der Einlage cm '2'
Einlage aus Hartschaumplatten.
Menge: 1,000 m2

**2.4.1.12 Klemmfugenband**
Lieferung und Einbau von Elastomer-Klemmfugenband
zur Verbindung von Bestandsmauer mit Neubau Winkelstützwand im Wandanschlussbereich nach Herstellervorschrift, einschließlich allen Klemmzubehörs,
Einbau erfolgt durch einschenkeliges Klemmen und einschenkeliges Einbetonieren in Wandachse.
Einsatzort bei möglichem Auftreten von größeren Fugenbewegungen, häufigen Lastspielen und/oder
niedrigen Temperaturen, sowie großen Wasserdrücken.
Alle Erschwernisse für den Einbau aus eventueller
Behinderung durch Schalung und Bewehrung sind im Einheitspreis abgegolten.
Menge: 1,000 m

**2.4.1.13 Kernbohrung**
Kernbohrung
durch eine Ortbetonmauer
aus C35/45
Ø 10 cm, 15 cm dick.
Menge: 2,000 St

**2.4.1.14 Zuschlag für Oberfläche fein gesandet**
Zuschlag für Oberflächenbehandlung
Oberfläche: fein gesandet
Menge: 20,000 m2

##### 2.4.2 544 Rampen, Treppen, Tribünen

*Hinweis: Leitbeschreibung Stufen*
Leitbeschreibung Stufen:
Die Betonblockstufen aus Stufenmaß 15/35 cm
sind passgenau zu fertigen.
Sämtliche Stufen ohne sichtbare Versetzhilfe.

Beim Versetzen sämtlicher Stufen ist als Nebenleistung die Verbindung von unten mit 2 Buchsen RD 12 + 2 Gewindestangen RD12 L = 12 cm einzukalkukieren.

Bei Abweichungen von 0,5 cm von den beiliegenden Ausführungsplänen
aufgrund des Gefälles im Stufenauftritt entstehen keine Mehrkosten.

Die exakten Abmessungen sind endgültig vor Ort
zu prüfen.

*Hinweis: Steinmaß 15/35 cm*

**2.4.2.1 Blockstufen aus Beton Format LxBxH 263 x 35 x 15 cm**
Blockstufen aus Beton,
Beton C35/45 XF 4,
hoher Frost- und Tausalzwiderstand,
Vorderkante mit Microfase 3x3 mm gefast,
Sichtbeton grau gesandet R11,
Format LxBxH 263 x 35 x 15 cm,
Liefern und Versetzen in Zementmörtel.
Menge: 3,000 St

**2.4.2.2 wie vor beschrieben, jedoch Zuschlag für einseitig sichtbaren Endkopf**
Menge: 1,000 St

**2.4.2.3 Blockstufen aus Beton Format LxBxH 255 x 35 x 15 cm**
Blockstufen aus Beton,
Beton C35/45 XF 4,
hoher Frost- und Tausalzwiderstand,
Vorderkante mit Microfase 3x3 mm gefast,
Sichtbeton grau gesandet R11,
Format LxBxH 255 x 35 x 15 cm,
Liefern und Versetzen in Zementmörtel.
Menge: 1,000 St

**2.4.2.4 wie vor beschrieben, jedoch 70 cm lang**
Menge: 1,000 St

**2.4.2.5 wie vor beschrieben, jedoch 175 cm lang**
Menge: 1,000 St

**2.4.2.6 wie vor beschrieben, jedoch Zuschlag für einseitig sichtbaren Endkopf**
Menge: 1,000 St

*Hinweis: Steinmaß 15/38 cm*

**2.4.2.7 Blockstufen aus Beton Format LxBxH 263 x 38 x 15 cm**
Blockstufen aus Beton,
Beton C35/45 XF 4,
hoher Frost- und Tausalzwiderstand,
Vorderkante mit Microfase 3x3 mm gefast,
Sichtbeton grau gesandet R11,
Format LxBxH 263 x 38 x 15 cm,
Liefern und Versetzen in Zementmörtel.
Menge: 6,000 St

**2.4.2.8 wie vor beschrieben, jedoch Zuschlag für einseitig sichtbaren Endkopf**
Menge: 2,000 St

**2.4.2.9 Blockstufen aus Beton Format LxBxH 255 x 38 x 15 cm**
Blockstufen aus Beton,
Beton C35/45 XF 4,
hoher Frost- und Tausalzwiderstand,
Vorderkante mit Microfase 3x3 mm gefast,
Sichtbeton grau gesandet R11,
Format LxBxH 255 x 38 x 15 cm,
Liefern und Versetzen in Zementmörtel.
Menge: 14,000 St

**2.4.2.10 wie vor beschrieben, jedoch 315 cm lang**
Menge: 1,000 St

**2.4.2.11 wie vor beschrieben, jedoch 290 cm lang**
Menge: 1,000 St

**2.4.2.12 wie vor beschrieben, jedoch 280 cm lang**
Menge: 1,000 St

**2.4.2.13 wie vor beschrieben, jedoch 245 cm lang**
Menge: 1,000 St

**2.4.2.14 wie vor beschrieben, jedoch 220 cm lang**
Menge: 1,000 St

**2.4.2.15 wie vor beschrieben, jedoch 210 cm lang**
Menge: 5,000 St

**2.4.2.16 wie vor beschrieben, jedoch Zuschlag für einseitig sichtbaren Endkopf**
Menge: 1,000 St

**2.4.2.17 wie vor beschrieben, jedoch 185 cm lang**
Menge: 3,000 St

**2.4.2.18 wie vor beschrieben, jedoch 165 cm lang**
Menge: 1,000 St

**2.4.2.19 wie vor beschrieben, jedoch 150 cm lang**
Menge: 3,000 St

**2.4.2.20 wie vor beschrieben, jedoch 130 cm lang**
Menge: 1,000 St

**2.4.2.21 wie vor beschrieben, jedoch 120 cm lang**
Menge: 9,000 St

**2.4.2.22 wie vor beschrieben, jedoch Zuschlag für einseitig sichtbaren Endkopf**
Menge: 9,000 St

**2.4.2.23 wie vor beschrieben, jedoch 115 cm lang**
Menge: 3,000 St

**2.4.2.24 wie vor beschrieben, jedoch 95 cm lang**
Menge: 1,000 St

*Hinweis: Steinmaß 17/38 cm*

**2.4.2.25 Blockstufen aus Beton Format LxBxH 263 x 38 x 17 cm**
Blockstufen aus Beton,
Beton C35/45 XF 4,
hoher Frost- und Tausalzwiderstand,
Vorderkante mit Microfase 3x3 mm gefast,
Sichtbeton grau gesandet R11,
Format LxBxH 263 x 38 x 17 cm,
Liefern und Versetzen in Zementmörtel.
Menge: 3,000 St

**2.4.2.26 wie vor beschrieben, jedoch Zuschlag für einseitig sichtbaren Endkopf**
Menge: 1,000 St

**2.4.2.27 Blockstufen aus Beton Format LxBxH 255 x 38 x 17 cm**
Blockstufen aus Beton,
Beton C35/45 XF 4,
hoher Frost- und Tausalzwiderstand,
Vorderkante mit Microfase 3x3 mm gefast,
Sichtbeton grau gesandet R11,
Format LxBxH 255 x 38 x 17 cm,
Liefern und Versetzen in Zementmörtel.
Menge: 2,000 St

**2.4.2.28 wie vor beschrieben, jedoch 210 cm lang**
Menge: 3,000 St

**2.4.2.29 wie vor beschrieben, jedoch Zuschlag für einseitig sichtbaren Endkopf**
Menge: 1,000 St

**2.4.2.30 wie vor beschrieben, jedoch 120 cm lang**
Menge: 1,000 St

**2.4.2.31 wie vor beschrieben, jedoch Zuschlag für einseitig sichtbaren Endkopf**
Menge: 1,000 St

**2.4.2.32 Zuschlag Kontraststreifen**
Zuschlag für einbetonierten anthrazitfarbigen
Kontraststreifen, 5 cm breit aus Basaltbeton,
Oberfläche gestrahlt.
Menge: 150,000 m

**2.4.2.33 Betonfertigteil zweiteilig 508 cm lang, 95 cm breit, 50 cm hoch**
Betonfertigteil
als Sonderanfertigung
aus C35/45, XF4  , Kanten gefast (5 mm),
liefern und in Beton C 25/30, XF1 ÜK1,
10 cm dick, verlegen.
Form: Quader,
508 cm lang, 95 cm breit, 50 cm hoch,
zweiteilig in gleichen Längen
als massives Fertigteil
sichtbare Flächen glatt (betoplan).
Oberfläche ohne sichtbare Versetzhilfe.
Versetzen der Betonquader höhen- und fluchtgerecht.
Der statische Nachweis ist vonseiten des AN zu
erbringen.
Menge: 1,000 St

#### 2.5 550 Technische Anlagen

##### 2.5.1 551 Abwasseranlagen

*Hinweis: Erdaushub für Schächte*
Erdaushub für Schächte
Schacht DN 1.000 mm
Bodenklasse 2-5,
Profilgerecht in den behördlich vorgeschriebenen
Abmessungen mit Maschinenausheben einschl. Verbau DIN
18 303, Aushub seitlich lagern,
Sicherung der Grube im Sinne der UVV, verfüllen und
verdichten, einschließlich Abfuhr des verdrängten
Aushubmaterials in Eigentum des AN.
Bodenverdrängung über 60 bis 70 %.

Aushubtiefe bis  : 1,500 m
Sohlenbreite über  : 1,50 m bis 2,00 m

Der Erdaushub ist vor Verfüllung der
Leitungsgräben auf Verwendbarkeit zu überprüfen.

Verdrängtes und nicht verdichtbares Aushubmaterial ist auf eine geeignete
Deponie durch den AN abzufahren.  Verwendbares Aushubmaterial ist ordnungsgemäß seitlich des Grabens zu lagern und zum Wiedereinbau zu verwenden. Verdichtungsgrad DPr. min. 95%

**2.5.1.1 Erdaushub für Schächte, Tiefe bis - 1,50 m**
Erdaushub für Schächte, Tiefe bis - 1,50 m
Leistung wie vor
Menge: 5,000 m3

**2.5.1.2 Zulage zur Aushubbewegung von Hand**
Menge: 1,000 m3

*Hinweis: Passstück KG1000*
Passstück KG 1000

**2.5.1.3 Schachtringe liefern und einbauen**
Schachtringe liefern und einbauen

Schachtringe DN 1000, 50 cm hoch,
senkrecht einbauen zur Ableitung des Regenwassers
unter Straßensinkkasten
Menge: 6,000 St

**2.5.1.4 Ausgleichsring aus Beton (120 mm)**
Ausgleichsring aus Beton (120 mm)

für Schachtabdeckungen, mit verstärkter Wand 120 mm für
Gleitringdichtung.

liefern und einbauen, einschließlich erforderlicher
Zementschicht
(pro Schacht max. 2 Stück zugelassen)

h = 120 mm, da = 785 mm, di = 625 mm
Menge: 1,000 St

**2.5.1.5 Ausgleichsring aus Beton (100 mm)**
Ausgleichsring aus Beton (100 mm)

für Schachtabdeckungen, mit verstärkter Wand 120 mm für
Gleitringdichtung.

liefern und einbauen, einschließlich erforderlicher
Zementschicht
(pro Schacht max. 2 Stück zugelassen)

h = 100 mm, da = 785 mm, di = 625 mm
Menge: 1,000 St

**2.5.1.6 Ausgleichsring aus Beton (80 mm)**
Ausgleichsring aus Beton (80 mm)

für Schachtabdeckungen, mit verstärkter Wand 120 mm für
Gleitringdichtung.

liefern und einbauen, einschließlich erforderlicher
Zementschicht
(pro Schacht max. 2 Stück zugelassen)

h = 80 mm, da = 785 mm, di = 625 mm
Menge: 1,000 St

**2.5.1.7 Ausgleichsring aus Beton (60 mm)**
Ausgleichsring aus Beton (60 mm)

für Schachtabdeckungen, mit verstärkter Wand 120 mm für
Gleitringdichtung.

liefern und einbauen, einschließlich erforderlicher
Zementschicht
(pro Schacht max. 2 Stück zugelassen)

h = 60 mm, da = 785 mm, di = 625 mm
Menge: 1,000 St

**2.5.1.8 Ausgleichsring aus Beton (40 mm)**
Ausgleichsring aus Beton (40 mm)

für Schachtabdeckungen, mit verstärkter Wand 120 mm für
Gleitringdichtung.

liefern und einbauen, einschließlich erforderlicher
Zementschicht
(pro Schacht max. 2 Stück zugelassen)

h = 40 mm, da = 785 mm, di = 625 mm
Menge: 4,000 St

**2.5.1.9 Hofablauf entfernen**
Hofablauf aus Polymerbeton
einschliesslich Aufsatz und Eimer,
sowie Auflager aus Beton ausbauen.
Öffnungen der Anschlussleitungen mit Beton fachgerecht schliessen.
Aufbruchgut geht in Eigentum des AN über und ist von der Baustelle zu entfernen.
Menge: 1,000 St

**2.5.1.10 Strassenablauf 300 x 500 mm herstellen**
Strassenablauf aus Betonteilen und Eimer nach DIN
4052 auf 10 cm dickem Auflager aus Beton C 12/15,
bestehend aus Boden mit Auslauf und Rollring,
Nennbereich der Ringdicke ueber 18 bis 30 mm nach DIN
4060, Boden mit eingearbeitetem
Kunststoffmuffenauslauf aus PVC-hart, Muffe Form A
nach DIN 19534 mit Gleitringdichtung nach DIN 4060,
jeweils fuer Anschluss von Kunststoffrohrleitung
DN 150, Schaft, Schaftkonus, Auflagering, Eimer und
Aufsatz Klasse C 250 nach DIN 1229, 300 x 500 nach
DIN 19594, 500 x 500 nach DIN 19583, jeweils Muldenform
Form B ohne Einlage, herstellen. Betonteile auf
Duennbettmoertel, Aufsatz auf Normalmoertel setzen.
Strassenablauf mit Aufsatz 300 x 500, tiefe Bauform,
schmale Schlitze,
Bauhoehe fertig 1,15 m:
Boden 1a, 330 mm hoch,
Schaft 5d, 570 mm hoch,
Auflagering 10a, 60 mm hoch,
Aufsatz 300 x 500, 160 mm hoch,
Eimer A4 mit 4 Schlitzreihen, 600 mm hoch,
Bodenauslauf mit Rollring.
Menge: 2,000 St

**2.5.1.11 Entwässerungsrinne Lichte Weite 150 mm**
Entwässerungsrinne
Klasse B
entsprechend DIN EN 1433 und DIN V 19580
mit allgemeiner bauaufsichtlicher Zulassung Z-74.4-51
mit schraubloser Sicherheitsarretierung Drainlock®
mit integriertem Kantenschutz aus Kugelgraphitgusseisen,
aus Frost / Tausalz beständigem Polymerbeton,
mit Sicherheitsfalz (SF) auf der Auslaufseite,
Nennweite 15,0 cm,
Baulänge 100,0 cm,
Baubreite 18,5 cm,
Bauhöhe 15,0 cm ohne Sohlgefälle
flüssigkeitsdicht bis Oberkante Rinnenelement,
mit V-Querschnitt,
Abdeckung mit Arretierung Drainlock nach DIN  EN 1433 als
Stabgitterrost in Maschenoptik 30 x 10 mm,
liefern und nach Einbauanleitung des Herstellers verlegen.
Menge: 21,000 St

**2.5.1.12 wie vor beschrieben, jedoch Baulänge 50 cm**
Menge: 1,000 St

**2.5.1.13 Zuschlag für Wasserspeier**
Zuschlag für Wasserspeier:
Durchdringung der Betonmauerscheibe (Kernbohrung 100 mm)
mit Wasserspeier aus feuerverzinktem Eisen,
Rundrohrhohlprofil 90mm, 250 mm lang, Vorderseite 45°
schräger Abschluß,
einschl. Verbindung mit der Entwässerungsrinne
an der Sohle.
Liefern und einbauen.
Menge: 2,000 St

**2.5.1.14 Kombistirnwand**
Kombistirnwand
aus Frost / Tausalz beständigem ACO Polymerbeton,
mit integriertem Kantenschutz aus Edelstahl (1.4301),
passend für Rinnenanfang und -ende
der vorherig beschriebenen Positionen,
liefern und nach Einbauanleitung des Herstellers einbauen
Menge: 2,000 St

**2.5.1.15 Rosthaken**
Rosthaken
zum Öffnen der Abdeckroste, liefern.
Menge: 1,000 St

**2.5.1.16 Entwässerungsrinne Lichte Weite 100 mm**
Entwässerungsrinne
Klasse B
entsprechend DIN EN 1433 und DIN V 19580
mit allgemeiner bauaufsichtlicher Zulassung Z-74.4-51
mit schraubloser Sicherheitsarretierung Drainlock®
mit integriertem Kantenschutz aus Kugelgraphitgusseisen,
aus Frost / Tausalz beständigem Polymerbeton,
mit Sicherheitsfalz (SF) auf der Auslaufseite,
Nennweite 10,0 cm,
Baulänge 100,0 cm,
Baubreite 13,5 cm,
Bauhöhe 15,0 cm ohne Sohlgefälle
flüssigkeitsdicht bis Oberkante Rinnenelement,
mit V-Querschnitt,
Abdeckung mit Arretierung Drainlock nach DIN  EN 1433 als
Stabgitterrost in Maschenoptik 30 x 10 mm,
liefern und nach Einbauanleitung des Herstellers verlegen.
Menge: 1,000 St

**2.5.1.17 wie vor beschrieben, jedoch Baulänge 50 cm**
Menge: 1,000 St

**2.5.1.18 Kombistirnwand**
Kombistirnwand
aus Frost / Tausalz beständigem ACO Polymerbeton,
mit integriertem Kantenschutz aus Edelstahl (1.4301),
passend für Rinnenanfang und -ende
der vorherig beschriebenen Positionen,
liefern und nach Einbauanleitung des Herstellers einbauen
Menge: 2,000 St

**2.5.1.19 Sickerung herstellen**
Sickerung aus Filtermaterial
herstellen aus Kies 16/32,
100 cm breit,
150 cm hoch,
in den Schachtringen DN 1000,
allseitig Vlies-ummantelt.
Menge: 3,000 m3

#### 2.6 560 Einbauten in Außenanlagen und Freiflächen

##### 2.6.1 561 Allgemeine Einbauten

**2.6.1.1 Metalltor neu versetzen**
Metalltor neu versetzen
Metalltor, sämtliche Elemente aus feuerverzinktem Eisen,
bauseits vorhanden und im Baufeld seitlich gelagert,
213 cm breit,204 cm hoch, einflügelig,
Rahmen aus Rechteckhohlprofil: 60 x 40 mm.
Türblatt aus Riffelblech 403 x 610 mm,
beidseitig Türdrücker,
Pfosten aus Quadrathohlprofil 100 x 100 mm, 290 cm hoch,
einbauen im Betonfundament (gesonderte Position)
mit Bodeneinstand 90 cm,
Endpfosten vor Fassade 40 x 60 mm,
einschl. Bodeneinstand 280 cm,
einbauen im Betonfundament (gesonderte Position)
mit Bodeneinstand 80 cm.
Tor gebrauchsfertig montieren einschl. Setzen der Pfosten in Betonfundament.
Menge: 1,000 St

**2.6.1.2 Stabgitterelement einbauen**
Stabgitterzaunelement
200 cm breit, 200 cm hoch
bauseits vorhanden und seitlich im Baufeld gelagert,
auf erforderliche Länge im cm-Bereich ablängen und
einbauen.
Menge: 1,000 psch

**2.6.1.3 Provisorische Abdeckplatten einbauen**
Schalplatten als provisorische Abdeckung
auf dem
Eingangspodest als Provisorium vor dem späteren Einbau eines
Gitterrosts einbauen
Größe: ca. 11,0 x 2,2 m.
Menge: 24,000 m2

**2.6.1.4 Stahlbeton C 20/25 für Einzelbauteile herstellen**
Stahlbeton mit Schalung fuer Einzelbauteile nach
Zeichnung einschliesslich ggf. erforderlicher
Aussparungen herstellen. Bewehrung wird gesondert
verguetet.
Bauteil(e) Fundamente
Betonguete C 25/30
Herstellung mit Schalung.
Beton mit hohem Widerstand gegen schwachen chemischen
Angriff.
Menge: 1,000 m3

#### 2.7 590 Sonstige Maßnahmen für Außenanlagen und Freiflächen

##### 2.7.1 591 Baustelleneinrichtung

**2.7.1.1 Baustelleneinrichtung**
Einrichten und Raeumen der Baustelle einschliesslich
Anlegen der Lager- und Arbeitsplaetze. Beschaffen von
Lager- und Arbeitsfleachen ueber die vom AG zur
Verfuegung gestellten hinaus, Herrichten benutzter
Flaechen, Aufstellen und Beseitigen von Geruesten,
Arbeitsbuehnen und dgl., Beschaffen von Zufahrtswegen
zur Baustelle ueber die vom AG zur Verfuegung
gestellten hinaus und Beseitigen der vom AN
verursachten Schaeden an allen Zufahrtswegen.
Menge: 1,000 psch

##### 2.7.2 592 Stundenlohnarbeiten

**2.7.2.1 Bauvorarbeiter Berufsgruppe II**
Verrechnungssaetze fuer Arbeitskraefte bei
Stundenlohnarbeiten,
Bauvorarbeiter (Berufsgr. II).
Menge: 1,000 h

**2.7.2.2 Spezialbaufacharbeiter Berufsgruppe II**
Verrechnungssaetze fuer Arbeitskraefte bei
Stundenlohnarbeiten,
Spezialbaufacharbeiter (Berufsgr. II).
Menge: 1,000 h

**2.7.2.3 Baufacharbeiter Berufsgruppe V2**
Verrechnungssaetze fuer Arbeitskraefte bei
Stundenlohnarbeiten,
Baufacharbeiter (Berufsgr. V2).
Menge: 1,000 h

**2.7.2.4 Bauwerker Berufsgruppe VII**
Verrechnungssaetze fuer Arbeitskraefte bei
Stundenlohnarbeiten,
Bauwerker (Berufsgr. VII).
Menge: 1,000 h

**2.7.2.5 Bagger bis 0.4 m³**
Verrechnungssaetze fuer Baugeraete einschliesslich
der Kosten fuer das Bedienungspersonal bei
Stundenlohnarbeiten,
Bagger bis 0,4 m3.
Menge: 1,000 h

**2.7.2.6 Kompressor**
Verrechnungssaetze fuer Baugeraete einschliesslich
der Kosten fuer das Bedienungspersonal bei
Stundenlohnarbeiten,
Kompressor bis 5 m3/min..
Menge: 1,000 h

**2.7.2.7 Bohr- und Abbauhammer**
Verrechnungssaetze fuer Baugeraete einschliesslich
der Kosten fuer das Bedienungspersonal bei
Stundenlohnarbeiten,
Bohr- und Abbauhammer ueber 20 kg.
Menge: 1,000 h

**2.7.2.8 Handschleifmaschine**
Verrechnungssaetze fuer Baugeraete einschliesslich
der Kosten fuer das Bedienungspersonal bei
Stundenlohnarbeiten,
Handschleifmaschine.
Menge: 1,000 h

**2.7.2.9 Handbohrmaschine**
Verrechnungssaetze fuer Baugeraete einschliesslich
der Kosten fuer das Bedienungspersonal bei
Stundenlohnarbeiten,
Handbohrmaschine.
Menge: 1,000 h

**2.7.2.10 Lkw bis 3.5 t**
Verrechnungssaetze fuer Lastkraftwagen
einschliesslich der Kosten fuer den Fahrer bei
Stundenlohnarbeiten,
Lkw ca. 3,5 t Nutzlast.
Menge: 1,000 h

*Hinweis*
Der Bieter bestätigt hiermit ausdrücklich, daß er die dem Angebot zugrundeliegenden Bedingungen genauestens Kenntnis genommen hat und sie als rechtsverbindlich anerkennt.

................................  ......................................
(Ort, Datum)  (Firmenstempel und rechtsverbindliche
  Unterschrift)
